# Grundhafter Ausbau Winterfeldtstraße in Prenzlau
Angebotsaufforderung (GAEB DA XML 3.1, DA83)
Projekt: 25005
Währung: EUR
Nebenangebote zugelassen: ja
Ausführungsbeginn: 15.01.2026
Auftraggeber: ZWAR, Zweckverband Wasserversorgung und, Abwasserbehandlung Insel Rügen, Putbuser Chaussee 01, 18528 Begen auf Rügen, Ansprechpartner ee; Vergabenummer: PZ_FW_WS_1.BA
Erstellt mit: GXML Toolbox V3.3 R20230829, iTWO_64 V25.0.364, 23.02.2026

## Aufgabenstellung, Baubeschreibung
Aufgabenstellung, Baubeschreibung (TW)
Die Winterfeldtstraße wird im Zusammenhang mit dem verkehrstechnischem Ausbau auch trinkwasserseitig erneuert / erschlossen.
Bauraum ist beengt erschütterungsarme Verdichtungsgeräte müssen eingesetzt werden.

Vorhandene Trinkwasseranlagen
In dem genannten Bereich der Winterfeldtstraße befindet sich eine Versorgungsleitung DN 125 GG. An diese sind die beidseitig (nord- und südlich) gelegenen Grundstücke mit der bestehenden mehrgeschossigen Be- bauung angeschlossen.
Die nördlich führende Triftstraße wird über eine Versorgungsleitung DN 100 GG versorgt. Von dieser wird die westliche versorgt.

Geplante Trinkwasseranlagen / Umverlegung
Die vorhandene Gussleitung DN 125 in der Winterfeldtstraße ist durch ca. 185 m PE 100 140 x 12.8 zu ersetzen (1.Bauabschnitt). An den Knoten K2 (Ecke Stettiner Straße ) und K1 (KP Lessingstraße) erfolgt der Anschluss an das bestehende Verteilungsnetz.
Im Einmündungsbereich Triftstraße ist die vorhandene Leitung DN 100 GG durch ca. 90 m PE 100 125 x 11.4 zu ersetzen (K2 - K4). Der Ausbau erfolgt in geschlossener Bauweise mittels gesteuertem Rohrvortrieb.
Mit der Erneuerung der Hauptversorgung sind die vorhandenen Grundstücksanschlüsse aus PE direkt umzubinden (ca. 1m). Die noch aus Stahl bestehenden Trinkwasseranschlüsse sind im öffentlichen Bereich ab der Hauptleitung bis zur Hauskante zu erneuern.

K1 -  Verdeckelung Bauende 1.BA  mit Hydrant
K2 -  Umbindung Bauanfang 1.BA  an PE 125 x 11.4 und Netzverbindung Triftstraße ca. 85 m PE 125 x 11.4
K3 -  Anordnung Streckenhydrant Winterfeldstraße
K4 -  Umbindung Netzverbindung Th.-Müntzer-Platz  an DN 100 PE

Die Gesamtlänge der Trassen der Versorgungsleitungen betragen ca. 270 m zuzüglich der 20 Umbindungen vorh. Hausanschlüsse. Die geplanten Hausanschlüsse werden in PE 100 da 32 x 3.0; da 40 x 3.7; da 50 x 4.6 ausgeführt und mittels Ventilanbohrarmatur mit der Versorgungsleitung verbunden.

Die vorhandenen Druckleitungen DN 100 bis DN 125 werden im Zusammenhang mit der Baumaßnahme  verschlossen bzw. rückgebaut.

Die Leitungen sind nach dem DVGW-Regelwerk und den Verfahrensanweisungen der Stadtwerke Prenzlau zu errichten. Soweit nicht im Leistungsverzeichnis ausgewiesen sind die Aufwendungen dafür mit den EP abgegolten.

Es sind die Vermessungsvorschrift (siehe Anlage 01) und die Hausanschlussaufmaßblätter (siehe Anlage 02) der Stadtwerke Prenzlau zu verwenden.

Für die Rohrverlegearbeiten Wasser sowie den Arbeiten an Leitungen unter Druck, den Einbindungs- und Trennungsarbeiten an  den Leitungen sind vom Bieter die folgenden Eignungsnachweise zu erbringen:
- DVGW Zertifikat nach W 301 G3 PE
- Qualifikationsnachweis der PE-Schweissaufsicht nach W 331
- Qualifikationsnachweis des Fachpersonals für das Schweissen von Rohrleitungen aus PE nach W 330
- schriftliche Benennung einer Bauaufsichtsperson

Nach Fertigstellung der Arbeiten bzw. zur Inbetriebnahme sind dem AG folgende Unterlagen zu übergeben :
- Abnahmebescheinigung nach G472  (Formblatt F 4 - 52 - 1 Abnahmebescheinigung VL)
- Druckprüfprotokolle / Druckmessstreifen
- Freigabe Wasser (Formblatt)
- Vorabzkizze mit Kennzeichnung der Lage der in Betrieb genommenen Abschnitte
- Schweissnahtlageplan (Rohrfolgeplan) mit Darstellung der Einbauteile und Rohrlängen
- Schweissprotokoll (F 4 - 52 - 25)
- Hausanschlussskizze (F 4 - 52 - 22) nach GW 128 erstellen
- Bescheinigung G 459/I (F - 4 - 52 - 3 Bescheinigung HA Erstellung)
- Druckprüfprotokolle / Druckmessstreifen Hausanschluss
- Spühlungsnachweise
- Nachweise über die eingesetzten Materialien (Lieferscheine)

Die Mengenermittlung hat Nennweitenbezogen entsprechend der Positionen zu erfolgen.
Auf dieser Basis ist eine Rechnunbgslegung ebenfalls Nennweitenbezogen zu stellen.
(Pauschalen werden anteilig auf die Nennweiten geschlüsselt).

Das Baufeld wird durch die ausgeschriebenen Leistungen und somit mit der Beauftragung definiert!

## Arbeitsschutz
Bei der Bauausführung ist folgendes zu beachten:

-  Einhaltung aller betreffender Unfallverhütungsvorschriften DGUV Vorschriften, u.a.
  DGUV-V 3 + DA-  Elektrische Anlagen u. Betriebsmittel
  DGUV-V 38+ DA-  Bauarbeiten

  unter Beachtung der DGUV Regeln, u.a.
  DGUV-R 100-500-  Betreiben von Arbeitsmitteln
  DGUV-R 101-003-  Umgang mit beweglichen Straßenbaumaschinen
  DGUV-R 101-038-  Bauarbeiten

  und DGUV Informationen, u.a.
  DGUV-I 201-052-  Rohrleitungsbauarbeiten
  DGUV-I 203-004-  Einsatz von elektrischen Betriebsmitteln bei erhöhter elektrischer Gefährdung
  DGUV-I 203-006-  Auswahl u. Betrieb elektrischer Anlagen u. Betriebsmittel auf Bau u. Montage- stellen
  DGUV-I 203-032-  Auswahl und Betrieb von Ersatzstromerzeugern auf Bau- und Montagestellen

-  Einhaltung der Forderungen aus den Technischen Regeln, u.a.
  ASR A1.3  -  Sicherheits- und Gesundheitsschutzkennzeichnung
  ASR A2.1  -  Schutz vor Absturz und herabfallenden Gegenständen, Betreten von Gefahren- bereichen
  ASR A5.2  -  Anforderungen an Arbeitsplätze auf Baustellen … - Straßenbaustellen
  TRGS 519  -  Asbest

-  Einhaltung aller Forderungen aus den Stellungnahmen der herangezogenen Versorgungsträger sowie der Hinweise für die Bauausführung

-  Einhaltung der Forderungen aus der DIN 4124 sowie DIN 18303 bei der Erstellung der Baugruben und Rohrgräben

-  Beachtung der Richtlinien für die Sicherung von Arbeitsstellen an Straßen (RSA)

-  Beachtung der Baustellenordnung der Stadtwerke

Weitere Hinweise zum Bau der Einstiegschächte:

-  Platzierung des Einstiegschachtes so, dass Dreibock zum Einstieg aufgestellt werden und Sicherungs- posten gefahrlos hantieren kann.
-  Alternativ zur Aufstellung eines Dreibocks sollte der Schwenkkran vom Service-Fahrzeug zur Aufnahme des Höhensicherungsgerätes genutzt werden können.

Zusätzliche Hinweise zum Bau des Abwasserpumpwerkes:
-  Arbeitsbereich für den ggf. notwendigen Freiluftsteuerschrank nicht zu nahe an den Schacht vorsehen, da bei geöffnetem Schacht ohne Gitterrost Absturzgefahr besteht. Wenn dies nicht möglich ist, Schutzgelän- der zwischen Schachtöffnung und Schrank anbringen.

-  Als Sicherung gegen Absturz kann der Schacht mit einem teilbaren Gitterrost ausgestattet werden. (kommt auf Schachtgröße an)
-  Display am Steuerschrank sollte möglichst in Augenhöhe und frei von Sonnenblendung sein.

## GEW 07: Wasserversorgung 1.BA
Datum: 23.02.2026

### Bereich 1 Bauvorbereitende Maßnahmen

#### Abschnitt 1.1 Bauvermessung

**1.1.10 Absteckung**
*** Pauschalposition
Lagebezug  ETRS 89
  Höhenbezugssystem DHHN 2016

Erstabsteckung der Leitungstrassen entsprechend der Lage- und Höhenangaben durch ein zugelassenes Vermessungsbüro, einschließlich aller erforderlichen Nebenarbeiten.

Herstellen und Sicherung der gesamten Absteckungs- und Vermessungsarbeiten für sämtliche auszuführende Baumaß- nahmen, sowie das Übertragen und Sichern eines Höhenfest- punktes innerhalb des Baugeländes durch ein zugelassenes Vermessungsbüro.

Die Absteckung hat durch ein Vermessungsbüro zu erfolgen. Leistungsumfang wird nur einmal vergütet, obwohl Leistung gemäß  Bauablauf des AN mehrfach notwendig werden kann.
Menge: 1,000 psch

**1.1.20 Mitwirkungshandlung - Vermessungsbüro**
*** Pauschalposition
Mitwirkungshandlungen gegenüber dem Vermessungsbüro für die Bestandseinmessung - TW-Leitung

-  Übergabe von Planunterlagen (Lageplan)
-  Aufforderung zur Einmessung und Einweisung
-  Übergabe von Einbauskizzen-Leerrohre und Protokollen (Hausanschlußskizzen)
-  Bereitstellung von Hilfskräften für das Betreten von Bau- werken
-  Bestätigung der bautechnischen Darstellung.
Menge: 1,000 psch

**1.1.30 Statischen Nachweis liefern**
*** Pauschalposition
Statischen Nachweis führen und die endgültigen Bauausführ- ungszeichnungen liefern für:

-  Statischer Nachweis für Schachtbauwerk, Rohre, Auflager
-  ggf. Alternativlösungen technischer Art

Übergabe in Form einer geprüften Statik.
Menge: 1,000 psch

**1.1.40 Bestandsvermessung / Bestandspläne**
*** Pauschalposition
Die Bestandsvermessung ist nach Abschluß der Baumaßnahme durch ein Vermessungsbüro durchzuführen.

Herstellung und Übergabe der Bestandsvermessung nach Leist- ungsvorgaben der Stadtwerke Prenzlau (Vermessungsvor- schrift, siehe  Anlage 04)

Lagebezugssystem:  ETRS 89 UTM 33-6
Höhenbezugssystem:  DHHN 2016

Vor Erstellung der Bestandsvermessung sind die angege- benen Daten mit den Vorgaben des AG nochmalig abzuglei-chen!

Die Bestandsunterlagen sind an die Bauleitung des AG spätes- tens eine Woche vor der Bauabnahme vorzulegen!

Die bestätigte Bestandsvermessung ist Basis / Grundlage für eine Gesamtabnahme der Bauleistung.

Anmerkung: Es sind sämtliche Hausanschlußleitungen in DN und Höhe aufzumessen!
Menge: 1,000 psch

#### Abschnitt 1.2 Beweissicherungsverfahren

**1.2.10 Dokumentation - TW-Grundstücksanschlüsse**
Alte und neue Trinkwasser-Grundstücksanschlüsse dokumen- tieren und fotografieren und die Übergabe hat auf USB-Spei- cherstick und in Papierform zu erfolgen.

Abrechnung pro Grundstücksanschluss.
Menge: 20,000 Stck

**1.2.20 Erstellung HA-Datenblatt**
Erstellung des Datenblattes für den Hausanschluss.
Alle Teile sind auf die Gebäudekanten rechtwinklig einzu- messen.
Das Datenblatt wird vom AG vorgegeben.

Es sind die Hausanschlussaufmaßblätter der Stadtwerke Prenz- lau zu verwenden (Muster, siehe Anlage 02).
Menge: 20,000 Stck

**1.2.30 Zusätzliche Abrechnungsbedingung**
*** Pauschalposition
Dokumentation von Abrechnungsleistungen, welche durch die Bestandsvermessung nicht erfasst werden.

Als Fotodokumentation mit Datumsangabe und Angaben zur Abrechnungsgröße (Länge, Breite, Tiefe usw.) mit Darstellung üblichen Messinstrumenten (Zollstock, Messlatte oder dgl.).

Die Übergabe hat auf USB-Speicherstick und in Papierform (2fach) zu erfolgen.
Menge: 1,000 psch

**1.2.40 Nachweise der Rohrgrabenverdichtung**
Gemäß DIN 18300 und DIN 4124 sind die Rohrgräben zu ver- füllen und zu verdichten.
Proctorversuch nach DIN 18127 durchführen einschl. Bereit- stellung sämtlicher Geräte, Auswertung und Darstellung der Meßergebnisse. (Nachweis Verdichtungsgrad) Der Proctor- nachweis ist durch ein zugelassenes Erdstofflabor / Bau- grundbüro zu erbringen.

Je Untersuchungsstelle ist der Nachweis zu erbringen:
-  Rohrgrabensohle
-  Rohrzone
-  OK Planum verfüllter Graben
Vergütet werden nur Versuche, die eine ausreichende Ver- dichtung ausweisen, 97% Proctordichte.

Leistung gilt für die geplanten Sammelleitungen bzw. An- schlussleitungen der Trinkwasserversorgung.
Menge: 20,000 Stck

**1.2.50 Leichte Fallplatte**
Kontrollprüfung für den AG: Leichte Fallplatte
Prüfung des Verformungsmoduls auf der Oberfläche des Pla- nums oder ungebundener Tragschichten mit der leichten Fall- platte.
Zum Leistungsumfang gehören die Versuchsdurchführung so- wie die Auswertung mit Protokoll und graphischer Darstellung der Drucksetzungslinie.
Vergütet werden nur Versuche, die eine ausreichende Trag- fähigkeit ausweisen.

Ausführung erst nach separater Bestätigung durch den AG
Menge: 15,000 Stck

**1.2.60 Statische Lastplatte**
Kontrollprüfung für den AG: Statische Lastplatte
Prüfung des Verformungsmoduls auf der Oberfläche des Planums oder ungebundener Tragschichten mit der statischen Lastplatte.
Zum Leistungsumfang gehören die Versuchsdurchführung einschl. Gestellung eines Gerätes als Gegengewicht sowie die Auswertung mit Protokoll und graphischer Darstellung der Drucksetzungslinie. Vergütet werden nur Versuche, die eine ausreichende Tragfähigkeit ausweisen.
Ausführung erst nach separater Bestätigung durch den AG
Menge: 4,000 Stck

**1.2.70 Abrechnungs- und Übergabedokumentation**
*** Pauschalposition
Herstellung und Übergabe der Bestandsdokumentation

Dokumentation nach den gültigen DIN-Vorschriften und VOB/B  sowie nach Vorgaben der Stadtwerke.
Die Bestandsdokumentation ist 1-fach in Papier (Ordner mit beschrifteten Trennblättern) und digital als PDF an den AG zu übergeben.

Inhalt der Bestandsdokumentation:
1.  Inhaltsverzeichnis
2.  Fertigstellunganzeige (Auftragnehmer und alle seine Nach- unternehmer)
3.  Herstellerbescheinigung auf fach- und projektgerechte Aus- führung (dito 2.)
4.  Abnahmeprotokoll gem. VOB/B §12 (nach Abnahme)
5.  Druckprüfungsprotokolle
6.  Verdichtungsnachweise
7.  Rohrbuch mit Schweißnahtfolgeplan u. HA- Datenblätter
8.  Bohrprotokolle von Horizontalspühlverfahren
9.  Schweißer- Prüfungsbescheinigungen
10.  Bautagebuch (dito 2.)
11.  Baurapport-Protokolle, Protokolle zu Zwischenabnahmen
12.  Lieferscheine (für Rohr, Formteile, Erdstoffe usw.)
13.  Zertifikate (siehe Punkt 12)
14.  Bestandsplan (Endfassung, Originalgröße u. auf separatem USB-Speichermedium
15.  Aufmasse mit Aufmassskizzen zu Grundstücksanschlüssen
16.  Einbauskizzen
17.  Fotodokumentation (nur digital)
18.  Hygienefreigabe
19.  Nachweise von den Eigenüberwachungsverfahren
20.  geprüfte Schlussrechnung
Menge: 1,000 psch

**1.2.80 Abstimmung mit Eigentümer**
*** Pauschalposition
Aufwand für Absprachen / Abstimmung mit den Eigentümern bzgl. Grundstücksanschlüsse.
Anfertigen von Grundstücksanschlußskizzen mit Bestätigung des Eigentümers, sofern diese gegenüber den vorh. Unterlagen einzuändern sind.

Leistungen durch:  Polier / Vorarbeiter
Umfang:  für 20 Grundstücksanschlüsse

Leistung wird nur einmal vergütet, obwohl mehrmals erfor- derlich / gem. Anzahl vorh. Grundstücksanschlüsse.
Menge: 1,000 psch

**1.2.90 Zulage Trennung der Baukosten**
*** Pauschalposition
Zulage als Aufwandsentschädigung zur Trennung der Bau- kosten.

Aufwand für anfallende Kosten zur Dokumentation der Bau- kosten (Aufmasse + Kostenblatt) der einzelnen Grundstücke mit Trennung öffentlicher / nicht öffentlicher Bereich.

Gemäß einer durchzuführenden Abstimmug mit dem AG.
Menge: 1,000 psch

**1.2.100 Information der Anwohner**
*** Pauschalposition
Aufwand für schriftlich Information der Anwohner über die Bau- maßnahme und notwendiger Ver- bzw. Entsorgungsunterbrech- ung (TW).
Bestandteil der Information muss der Umfang der Arbeiten mit ggf. notwendigen Einschränkungen und die terminliche Durch- führung werden.
Einzukalkulieren sind 5 Postwurfsendung je GA-Anschluss.
Die Postwurfsendungen sind durch den AG zu bestätigen.
Menge: 1,000 psch

### Bereich 2 Wasserhaltung

#### Abschnitt 2.1 Wasserhaltung (anteilig)

*Hinweis: Hinweis*
Die ausgeschriebenen Leistungen der Wasserhaltung sind anteilig für die Herstellung der neuen Trinkwasserversorgung zu kalkulieren.

**2.1.10 Offene Wasserhaltung**
Offene Wasserhaltung zur Abführung von Oberflächen-, Schichten- und Grundwasser für die Rohrgräben und Bau- gruben während der gesamten Bauzeit vor und nach Bedarf unterhalten.
Einschließlich der Herstellung der Pumpensümpfe, notwendiger Leitungen, Geräte, Personal, Vorhalten und Betrieb der ent- sprechenden Pumpen und Leitungen.
Zum Leistungsumfang dieser Position gehören sämtliche zu- sätzliche Erdarbeiten, die Lieferung und das Vorhalten von Geräten, die Wartung derselben, die Gestellung von Bedien- ungspersonal sowie alle Nebenarbeiten. Pumpenstunden wer- den nicht gesondert vergütet.

Vorhaltedauer:  für die gesamte Dauer der Baumaßnahme
Förderdurchfluss:  bis 10 m³/h
Förderhöhe:  ab Baugrubensohle bis 7.50 m
  (geodätisch)

Vorhalten einer Entwässerungsleitung bis zu Vorflut

Grundsätzlich sind zur Trockenhaltung und zum Schutz der baulichen Anlagen die in der DIN 4095 aufgeführten Richtlinien zu berücksichigen.
Menge: 225,000 m

**2.1.20 Einsatz einer Pumpenanlage**
Anlage aus einer Pumpe oder mehreren Pumpen zum Frei- halten oder Trockenlegen der Baugrube, eines Pumpen- sumpfes oder des Planums betriebsbereit aufbauen, während der Bauausführung vorhalten und nach Einsatz abbauen. (Betreiben wird gesondert vergütet.)
Erforderliche Pumpensümpfe, Zu- und Ableitungen, Reserve- einrichtungen (ausgenommen Notstromanlage) sowie Um- bauen und Umsetzen im Bereich einer Einsatzstelle werden nicht gesondert vergütet und sind einzurechnen.

Förderdurchfluss:  bis 25 m³/h
Förderhöhe:  ab Baugrubensohle bis 7.50 m
  (geodätisch)

Ableitung des anfallenden Wassers nach Wahl des AN.
Menge: 1,000 Stck

**2.1.30 Pumpenanlage betreiben**
Abgerechnet werden die erforderlichen Betriebsstunden. Der angebotene Einheitspreis gilt unabhängig von der Anzahl der abgerechneten Stunden.
Menge: 20,000 h

### Bereich 3 TW - Versorgungsleitung

#### Abschnitt 3.1 Abräumungsarbeiten

**3.1.10 Unrat, nicht wiederverwendbare Materialien**
Unrat, nicht wiederverwendbare Materialien wie z.B. Metalteile, Betonbruch, Steine, Kunststoff, Rohrmaterialien, (unbrauch- bar) freilegen, aufnehmen, sortieren.
Gut von der Baustelle entfernen und einer Wiederverwertung nach Wahl des AN zuführen bzw. bei Nichteignung vorschrifts- mäßig entsorgen.
Abgerechnet wird nach Aufmass fester Masse.
Menge: 4,000 m³

**3.1.20 Fundamente abbrechen / entsorgen**
Fundamentsockel, Treppen-, Stufen-, Fahnenmast-, Lampen- bzw. Werbeschildfundamente im Bereich der Baumaßnahme einschl. Fundamentbeton aufnehmen und fachgerecht entsor- gen.

Material aus Beton ca. 1.50 x 2.00 x 1.00 m abbrechen. Das anfallende Material  einer Wiederverwertung nach Wahl des AN zuführen bzw. bei Nichteignung vorschriftsmäßig entsorgen.
Die Abbruchgruben sind mit verdichtungsfähigem Boden zu verfüllen und zu verdichten.
Verdichtungsfähigen Boden liefern ist einzukalkulieren.
In die Position sind alle erforderlichen Materialien und Neben- leistungen einzurechnen. Abrechnung erfolgt nach Aufmass.

Ausführung der Leistung bei Erfordernis in Abstimmung mit AG und Bauleitung!
Menge: 4,000 m³

**3.1.30 Beseitigen von Steinen 0.1 - 1.0 m³**
Hindernis aus Einzelsteinen (Findling) im Baubereich zur Bau- freiheit aufnehmen und sichern.
Nach Beendigung der Bauarbeiten sind die Steine nach An- gabe der örtlichen Bauleitung wieder neu zu setzen bzw. zu entsorgen.

Einzelgröße des Hindernisses:  ab 0.1 m³ bis 1.0 m³

Anfallende Stoffe werden Eigentum des AN und sind einer Wiederverwertung nach Wahl des AN zuzuführen bzw. bei Nichteignung vorschriftsmäßig zu entsorgen,

Ausführung nach besonderer Anordnung des AG .
Menge: 4,000 m³

**3.1.40 Beseitigen von Steinen 1.0 - 1.5 m³**
Hindernis aus Einzelsteinen (Findling) im Baubereich zur Bau- freiheit aufnehmen und sichern.
Nach Beendigung der Bauarbeiten sind die Steine nach An- gabe der örtlichen Bauleitung wieder neu zu setzen bzw. zu entsorgen.

Einzelgröße des Hindernisses:  ab 1.0 m³ bis 1.5 m³

Anfallende Stoffe werden Eigentum des AN und sind einer Wiederverwertung nach Wahl des AN zuzuführen bzw. bei Nichteignung vorschriftsmäßig zu entsorgen,

Ausführung nach besonderer Anordnung des AG .
Menge: 4,000 m³

#### Abschnitt 3.2 Abbrucharbeiten

*Hinweis: (Allgemein)*

*Hinweis: Demontage und Entsorgung von Trinkwasserversorgungsleitungen*
Demontage und Entsorgung ausser Betrieb genommener Lei-tungsabschnitte. Trennung der Leitungsabschnitte und Kürzung auf die für den Abtransport erforderliche Länge sind einzurech- nen.
Abbruchmaterial geht in Eigentum des AN über und ist fachge- recht zu entsorgen.

Um die Versorgung zu gewährleisten, kann die alte Leitung erst abgebrochen werden, wenn die Leitungserneuerung eingebun- den ist.
Mehraufwendungen für einen ggf. erneuten Erdbau sind in die Abbruchposition mit einzukalkulieren.

**3.2.10 Trennungen**
Trennungen der still zu legenden bzw. zu verschließenden Leitungen. AZ, ET, PE bis DN 150
Menge: 8,000 Stck

**3.2.20 Versorgungshinweis- Schilder aufnehmen / entsorgen**
Vorhandene Schilder (Wasserversorgung) einschl. Fundament und Pfosten aufnehmen und entsorgen.
Menge: 30,000 Stck

**3.2.30 vorh. Schieber / Hydranten trennen / ausbauen**
Vorh. Schieber / Hydranten trennen und ausbauen. Material geht in Eigentum des AN über und ist vorschriftsmäßig zu entsorgen, Ggf. Schieber- und Hydrantenkappen / Gestänge usw. auch rückbauen. Leitung verschliessen incl. Schnitte und Nebenarbeiten.

Abstimmung mit Betreiber erforderlich, Leistungsfestlegung.
Menge: 30,000 Stck

**3.2.40 Trinkwasserversorgungsleitung ausbauen / beseitigen; bis DN 125**
Vorhandene Trinkwasserversorgungsleitung im Zuge des Bau- geschehens aufnehmen und entsorgen, einschließlich Ableitung des anfallenden Wassers.
Die Versorgungsleitung ist so lange in Betrieb zu halten, bis der neue Anschluss (Umschluss an die neu verlegte Versorgungs- leitung) vorgenommen ist. Dies gilt auch für Baustillstandszei-ten.

Einzurechnen sind alle erforderlichen Leistungen wie:
Erdarbeiten, Demontage der Rohrmaterialien, Formstücke, Ver- bindungselemente, sowie Erschwernisse durch andere Medien und Anlagen (z.B. Schutzrohre).
Erdarbeiten in der Leitungszone in Boden der Klassen 3 bis 5 ausführen.
Anschlüsse bis zur Umbindung dichten.
Trennschnitte sind einzurechnen.

Dimension:  bis DN 125
Material:  Gusseisen (GGG), AZ, ET, PE
Ausbautiefe:  bis UK Rohr bzw. UK Auflager
  über 1.00 bis 2.50 m
Sämtliche Stoffe und Aushub  einer Wiederverwertung nach Wahl des AN zuführen bzw. bei Nichteignung vorschriftsmäßig entsorgen.
in Teillängen,
Menge: 40,000 m

**3.2.50 Trinkwasserleitung bis DN 100 verschließen**
Vorhandene Trinkwasserleitung nach dem Trennen / Schneiden dauerhaft dicht verschließen, in notwendigen Teilbereichen.
Einschl. liefern und montieren der rohrmaterialspezifischen End- kappe.

Dimesion: bis DN 100
Material:  Kunststoff, Stahl, Gusseisen (GGG), AZ, ET, PE
Menge: 4,000 Stck

**3.2.60 Trinkwasserleitung bis DN 150 verschließen**
Vorhandene Trinkwasserleitung nach dem Trennen / Schneiden dauerhaft dicht verschließen, in notwendigen Teilbereichen.
Einschl. liefern und montieren der rohrmaterialspezifischen End- kappe.

Dimesion: bis DN 150
Material:  Kunststoff, Stahl, Gusseisen (GGG), AZ, ET, PE
Menge: 4,000 Stck

*Hinweis: (Triftstraße - Oberflächenabbruch)*

*Hinweis: Hinweis zum Fräsen*
Beim Fräsen ist mit "Schollenbildung" zu rechnen.

**3.2.70 bituminösen Oberbau feinfräsen / beseitigen; Kl. A**
Asphalt fräsen und Fräsgut aufnehmen. Anschlusskanten geradlinig auf Frästiefe herstellen.

unterschiedliche Asphaltschichten,

Material:  Asphalt
Frästiefe:  bis 15 cm
Fräsbreite:  über 100 bis 400 cm
Bereich:  Fahrbahn Triftstraße
Station:  über das Bauende bzw. den Bauanfang  Straßenbau hinaus

Asphalt der Verwertungsklasse A gemäß RUFA StB 01
(siehe Ergänzung zum geotechnischen Bericht)

Unebenheiten der gefrästen Fläche höchstens 4 mm inner- halb einer  4 m langen Messtrecke in Längs- und Querrich- tung.

Unterlage reinigen. Anfallendes Kehrgut der Verwertung nach Wahl des AN zuführen.
Unterlage = gefräste Asphaltschicht.
Reinigungsgerät = selbstaufnehmende Kehrmaschine.
Letzter Arbeitsgang mit selbstaufnehmender Kehrmaschine.

Aufbruchgut der Verwertung nach Wahl des AN zuführen bzw. bei Nichteignung vorschriftsmäßig entsorgen.

Kipp-Deponiegebühren sind einzurechnen, werden nicht geson- dert vergütet.
Menge: 60,000 m²

**3.2.80 bituminösen Oberbau abkanten**
Bituminösen Oberbau senkrecht abkanten, Ausführung mit Fugenschneidegerät,

Dicke der bituminösen Befestigung bis 25 cm

Bereich:  Fahrbahn / Anbindungen

Anfallende Stoffe einer Wiederverwertung nach Wahl des AN zuführen bzw. bei Nichteignung vorschriftsmäßig entsorgen.
Menge: 30,000 m

**3.2.90 Unterbau aus Pflaster aufnehmen / beseitigen**
Pflaster- bzw. Betondecke mit Unterlage aufbrechen und auf- nehmen. Die Aufbruchtiefe gilt ab OF Pflaster.

Art:  Lese- bzw. Kopfsteinpflaster mit Fugenfüllung (unterschiedlichster Formate)
  Beton (bewehrt bzw. unbewehrt)
Dicke:  bis 30 cm
Bereich:  unter der vorh. Fahrbahnbefestigung als 2. / 3. Schicht im Bereich des Straßenplanums

Bettung:  Sand / Beton
Aufbruchtiefe:  über 20 bis 50 cm

Anfallende Stoffe werden Eigentum des AN und sind einer Wie- derverwertung nach Wahl des AN zuzuführen bzw. bei Nicht- eignung vorschriftsmäßig zu entsorgen.

teilweise Fläche mit bit. Belag / und Ähnlichem überzogen
teilweise überlagert mit Kies als Profilierungsschicht

Kipp-Deponiegebühren sind einzurechnen, werden nicht ge- sondert vergütet.
Menge: 60,000 m²

**3.2.100 Betonsteinpflaster/ -platten aufnehmen / säubern / lagern / einbauen**
Betonsteinpflaster bzw. Betonsteinplatten verschiedener Forma- te aufnehmen, in Nebenanlagen einschl. Bettung, in Teilflächen verlegt in Sand, Brechsand oder Beton, Dicke der Bettung bis 5 cm, Fugenfüllung aus Sand,

Art:  Groß-, Klein- und Verbundpflaster, Beton-platten
Formate:  20 x 10 / 10 x 10 cm o. ä
  30 x 30 / 50 x 50 cm o. ä.
Dicke:  bis 10 cm

Wiederverwendbare Steine säubern, sortieren und zum Wieder- einbau lagern. Zum Lagerplatz der Baustelle transportieren, ab- laden und lagern.

Restliches Material, welches nicht wiederverwendbar ist, einer Wiederverwertung nach Wahl des AN zuführen bzw. bei Nicht- eignung vorschriftsmäßig entsorgen.
Kipp-Deponiegebühren sind einzurechnen, werden nicht geson- dert vergütet.
Menge: 60,000 m²

**3.2.110 Befestigung verschiedenster Materialien aufnehmen / säubern / lagern**
Fahrbahnbefestigung aus Platten, Beton oder Pflaster unter- schiedlichster Materialien aufnehmen, in Fahrwegen und Ne- benflächen, einschl. Bettung, in Teilflächen, Oberfläche teil- weise übersandet oder überwachsen, Belag verlegt in Sand / Brechsand / Beton,
Dicke der Bettung bis 10.0 cm. Fugenfüllung aus Sand, einschl. aller erforderlichen Nebenarbeiten.

Wiederverwendbare Steine säubern, sortieren und zum wieder- einbau lagern. Zum Lagerplatz der Baustelle transportieren, abladen und lagern.

Restliches Material, welches nicht wiederverwendbar ist, einer Wiederverwertung nach Wahl des AN zuführen bzw. bei Nicht- eignung vorschriftsmäßig entsorgen.
Kipp-Deponiegebühren sind einzurechnen, werden nicht geson- dert vergütet.

teilweise Fläche mit bit. Belag / und Ähnlichem überzogen.
Menge: 20,000 m²

**3.2.120 Bordsteine aufnehmen / säubern / lagern / einbauen**
Vorhandene Bordsteine aus Beton bzw. Naturstein einschl. Bett-ung aufnehmen, in Beton oder Kiessand versetzt mit Rücken-stütze als Hochbord, Tiefbord, Rundbord oder Kantenstein.
Dicke des Unterbaus bis 20 cm, in Teillängen,

Wiederverwendbare Steine säubern, sortieren und zum Wieder- einbau lagern. Zum Lagerplatz der Baustelle transportieren, ab- laden und lagern.

Restliches Material, welches nicht wiederverwendbar ist, einer Wiederverwertung nach Wahl des AN zuführen bzw. bei Nicht- eignung vorschriftsmäßig entsorgen.
Kipp-Deponiegebühren sind einzurechnen, werden nicht geson-dert vergütet.

Abgängiges Materiel ist zu ersetzen! (Lieferansatz ca. 90%)

Bordsteine in örtlicher Angleichung einschl. der ggf. hierfür er- forderlichen Erdarbeiten und der Aussparungen herstellen. Das eventuell notwendige Schneiden ist Bestandteil dieser Leistung.

Bordsteine verlegen mit Bettung und Rückenstütze, nach DIN 18318 aus Beton C 20/25, Rückenstütze bis 8 cm unter OK Bordstein, 15 cm breit, Unterbeton Dicke 20 cm, Borde engfugig verlegen.
Menge: 40,000 m

#### Abschnitt 3.3 Mineralbodenarbeiten

*Hinweis: Hinweis*
Die ausgeschriebenen Leistungen der Mineralbodenarbeiten be- inhalten einen prozentualen Anteil Handschachtung von 80%.
Es sei denn es wird auf reine Handschachtung verwiesen.

*Hinweis: (Winterfeldstraße)*

**3.3.10 Baugrube für Einbindung herstellen**
Baugrube für geplante Einbindung der TW-Leitung PE bis da 140 in vorh. Leitung (KP 1, KP 2) herstellen.
Leitungen und Anschlussbereich freilegen im Kreuzungsbe- reich, mittels Verbindungselement die geplante TW-Leitung mit vorhandene Leitung am Anschluss einbinden.
Incl. aller Erd-, Verbindungs- und Nebenarbeiten, notwendiger Wasserhaltung und Verbau.
Materiallieferung wird in gesonderter Position beschrieben.
Baugrube herstellen,
Tiefe:  bis 2.00 m (Die Tiefe wird berechnet ab UK Planum Verkehrsfläche bis UK Auflager/Bettung.)
Länge:  bis 2.50 m
Breite:  bis 2.50 m

Ansonsten gelten die Vorgaben gemäß DIN 4124 (Böschungen, Verbau, Arbeitsraumbreiten etc.).

Aushuberdstoff wird zum Verfüllen nicht verwendet.

Boden profilgerecht abtragen, laden, fördern zur Lagerfläche transportieren und zur Wiederverwendung in Haufwerken (bis 500 m³) abladen und lagern.
max. Transportentfernung 500m,
Anlegen von Haufwerken gemäß Haufwerkszuordnung (siehe Gewerk 02) mit je 500 m³ Volumen zur Deklarationsanalytik.
Menge: 1,000 Stck

**3.3.20 Leitungsgraben da 140 herstellen / verfüllen; T bis 1.75 m**
Leitungsgraben für den Bau der Trinkwasserversorgungs- leitung, einschl. Kopflöcher (für Knotenpunkte / Muffen / Start- und Zielbaugruben der grabenlosen Rohrverlegung usw.), mit "beidseitigem Verbau" gemäß DIN 4124, haltungsweise herstel- len und unterhalten (in Teillängen).

Bodenklasse nach DIN 18300: 3 - 5

Verlegetiefen:  bis 1.75 m unter Straßenplanum
(Die Grabentiefe wird berechnet ab UK Planum Verkehrsfläche bis UK Sandauflager der Rohrleitung.)

Breite der Grabensohle:
gemäß DIN 4124 für Rohrnennweiten da 140

Aushuberdstoff wird zum Verfüllen nicht verwendet.

Boden profilgerecht abtragen, laden, fördern zur Lagerfläche transportieren und zur Wiederverwendung in Haufwerken (bis 500 m³) abladen und lagern.
max. Transportentfernung 500 m,
Anlegen von Haufwerken gemäß Haufwerkszuordnung (siehe Gewerk 02) mit je 500 m³ Volumen zur Deklarationsanalytik.

Die Rohrgrabensohle ist genau herzustellen, auszugleichen und abzustampfen.

Lagenweise Rohrgrabenwiederverfüllung (gemäß DIN 4124) einschlißlich Herstellen des Rohrbettes mit frei Einbaustelle ge- lieferten, verdichtungsfähigen und steinfreien Füllboden, ein- schließlich der Rohrgrabenverdichtung Dpr= 100 %.
(Erdstofflieferung wird in einer gesonderten Position vergütet).

Nach Verlegen der Rohre ist der Boden unter gleichzeitiger Entfernung des Verbaues in Lagen von 30 cm zu verfüllen und gut zu verdichten. Bei Gefährdung angrenzender Gebäude durch die Verdichtung sind Lagen kleiner 30 cm einzubauen und mit kleinerem Verdichtungsgerät zu verdichten. Ab 50 cm über Rohrscheitel ist die Verdichtung maschinell durchzuführen. Die Verdichtung hat gleichmäßig zu erfolgen von der Grabenwand zur Rohrmitte hin.

Die Hinweise des Baugrundgutachtens bezüglich der Verfüllung und Verdichtung sind zu beachten und einzukalkulieren.

Die Rohrbettung ist nach der ZTVE-StB 09 und DIN 4124 aus- zubilden, so dass keine unzulässigen Längsbiegungen sowie punkt- und linienförmige Auflagerungen auftreten.
Vor dem Einlegen der Rohrleitung ist eine Sauberkeitsschicht aus Bettungssand einzubauen. Mehreinbau im Bereich der Schächte, Formteile und Arbeitsräume für Rohrverbindungen ist einzurechenen. Die Einbettung der Leitung bis etwa 30 cm über dem Rohrscheitel geschieht durch weitere Schüttlagen. Bettung gemäß Typ 1 nach DIN 4124 (Erdstofflieferung wird in einer ge- sonderten Position vergütet).

Abgerechnet wird nach der Länge der Leitungsgräben, ge- messen wird in der Achse der Leitung.

Behinderung durch vorh. Ver- und Entsorgungsleitungen, wie auch Kabel und  Verbau (soweit erforderlich) sind in den Einheitspreis mit einzurechnen.
Menge: 185,000 m

**3.3.30 Zulage Leitungsgraben - Tiefe bis 2.75 m**
Zulage für Leitungsgraben für Leitungen da 140 (wie vor beschrieben), jedoch für Mehrtiefen bis 1.00 m.

(Die Grabentiefe wird berechnet ab UK Planum Verkehrsfläche bis UK Sandauflager der Rohrleitung.)

Leistung versteht sich als Komplettleistung incl. Aushub, Entsorgung, zusätzlicher Materiallieferung (Rohrgrabenverfül- lung) Einbau und Verdichtung für genannte Mehrtiefe.
Menge: 25,000 m

**3.3.40 Zulage Leitungsgraben - Handschachtung**
wie vor (da 140), jedoch in Handschachtung im Bereich von:
- Ver- und Entsorgungsleitungen bzw. Anlagen 30 cm oberhalb / Warnband und unterhalb freigelegter Leitungen bis Rohrgra- bensohle zukünftiger Rohrleitung / Rohrgrabenbreite
- bauliche Anlagen (Fundamente, Grundstückseinfriedungen, Schächte und Leitungen usw.)
- Bäumen

Leistung nur abrechenbar, bei zusätzlichem Aufwand über Leit- ungs- / Kabelsicherungspositionen und über den  prozentualen Anteil Maschienenschachtung / Handschachtung (20% / 80%) hinaus.

Stellen markieren und dokumentieren (Foto + Station).
Menge: 40,000 m

**3.3.50 Bodenaustausch lokal / Abtrag**
Vorhandenen unbrauchbaren (humosen bzw. nicht verdich- tungsfähigen) Boden im Bereich der Baumaßnahme unter OK Planum (bis 0.30 m dick) lösen, laden und abfahren.
Ansatz ca. 80% Planum Trasse Trinkwasserversorgung

Boden aufnehmen  und einer Wiederverwertung nach Wahl des AN zuführen bzw. bei Nichteignung vorschriftsmäßig entsor-gen.
Boden profilgerecht abtragen, laden, fördern zur Lagerfläche transportieren und zur Wiederverwendung in Haufwerken (bis 500 m³) abladen und lagern.
max. Transportentfernung 500m,
Anlegen von Haufwerken gemäß Haufwerkszuordnung (siehe Gewerk 02) mit je 500 m³ Volumen zur Deklarationsanalytik.

Abgerechnet wird nach Auftragsprofilen.
Menge: 35,000 m³

**3.3.60 Bodenaustausch lokal / Einbau**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 20)
  klassifizierte Frostschutzschicht

Körnung:  0/45

Einbauhöhe:  bis 0.30 m

Bereich:  Bodenverbesserung im Bereich der Leitungs- trasse Trinkwasserversorgung
  (Ansatz ca. 80%)

Die erforderliche Verdichtung Ev2 mind. 45 MPa ist mit Last- plattenversuch (dynamisch) auf OK Sauberkeitsschicht nachzu- weisen.

Abgerechnet wird nach Auftragsprofilen.
Menge: 35,000 m³

**3.3.70 Hindernisse im Boden aufnehmen**
Hindernisse im Boden aufnehmen. Das Abbruchmaterial wird Eigentum des AN, ist von der Baustelle zu entfernen und einer Wiederverwertung nach Wahl des AN zuzuführen bzw. bei Nichteignung vorschriftsmäßig zu entsorgen.

Arten der Hindernisse
Mauerwerk / Beton / Fundamentreste /
Größere Findlinge DU 10 - 60 cm bis 0.5 m³ Rauminhalt
Menge: 4,000 m³

**3.3.80 Bettungssand / Rohrumhüllungsmaterial liefern**
Nichtbindigen, verdichtungsfähigen, steinfreien Bettungssand gemäß Typ 1 nach DIN 4124 für Trinkwasserleitungen frei Verwendungsstelle liefern. Zur Herstellung einer Sohle gemäß gültigen Vorschrift (DIN 40610) sowie zur Ummantelung der Rohre bis 30 cm über Rohrscheitel.
Menge: 80,000 m³

**3.3.90 Boden für Baugruben- und Rohrgrabenverfüllung liefern**
Boden für Baugruben- und Rohrgrabenverfüllung Tiefe bis 2.00 m, nichtbindigen, verdichtungsfähigen, steinfreien Füllboden, zum Einbau in die Baugruben der geplanten Einbindung und Rohrgräben, einschl. der Kopflöcher, Boden frei Baustelle lie- fern, anfahren und direkt an der Einbaustelle abladen, verteilen und lagenweise verdichten.

Bei der Verfüllung und Verdichtung sind die Hinweise und Be- dingungen des Baugrundgutachten zu berücksichtigen und ein- zukalkulieren.

Baugrube  Tiefe:  bis 2.00 m
  Länge:  bis 2.50 m
  Breite:  bis 2.50 m

Rohrgrabenbreite nach DIN 4124

Material:  Kies - Sand  - Gemisch
  (Gruppe GW nach DIN 18196 mit 40 % ge- brochnen Anteilen gem. ZTV-SoB 20)
  klassifizierte Frostschutzschicht

Körnung:  0/45

Verdichtung:  gem. ZTVE Pkt. 9.5

Bereich:  Baugruben Trinkwasserleitung,
  Rohrtrasse Trinkwasserleitung

Abgerechnet wird nach mittler Rohrgrabentiefe abzügl. durch Rohrleitung, Bettungssand und Oberflächenaufbau verdrängten Bodens
Menge: 150,000 m³

**3.3.100 Zusätzliche Verdichtung**
Zulageposition - als Handverdichtung im Bereich der Leitungs- trasse bei Verfüllung des Rohrgrabens der Trinkwasserversor- gungsleitungen.
Leitungen bis da 250
Menge: 185,000 m

**3.3.110 Beton (als Auflager) liefern / einbauen**
Beton C 20/25 liefern und im Bereich von gefährdeten Rohrleitungsabschnitten (auch Versorgungsleitungen), bzw. als Aufständerung nach Anweisung der örtlichen Bauleitung einbauen.
Wiege- und/oder Lieferscheine sind als Entsorgungs- bzw. Gütenachweis auch zur Mengenkontrolle dem Aufmaß beizufügen.
Menge: 2,000 m³

*Hinweis: (Triftstraße)*

**3.3.120 Baugrube für Einbindung herstellen**
Baugrube für geplante Einbindung der Trinkwasserleitung PE  da 125 in vorh. Leitung (Start- und Zielbaugruben) herstellen.
Leitungen und Anschlussbereich freilegen im Kreuzungsbereich, mittels Verbindungselement die geplante Trinkwasserleitung mit vorhandene Leitung am Anschluss einbinden.
Incl. aller Erd-, Verbindungs- und Nebenarbeiten, ggf. notwen- diger Wasserhaltung und Verbau.

Materiallieferung wird in gesonderter Position beschrieben.
Baugrube herstellen,
Tiefe:  bis 2.50 m (Die Tiefe wird berechnet ab UK Planum Verkehrsfläche bis UK Auflager/Bettung.)
Länge:  bis 7.50 m
Breite:  bis 3.50 m

Ansonsten gelten die Vorgaben gemäß DIN 4124 (Böschungen, Verbau, Arbeitsraumbreiten etc.).

Aushuberdstoff wird zum Verfüllen nicht verwendet.

Boden profilgerecht abtragen, laden, fördern zur Lagerfläche transportieren und zur Wiederverwendung in Haufwerken (bis 500 m³) abladen und lagern.
max. Transportentfernung 500m,
Anlegen von Haufwerken gemäß Haufwerkszuordnung (siehe Gewerk 02) mit je 500 m³ Volumen zur Deklarationsanalytik.
Menge: 2,000 Stck

**3.3.130 Leitungsgraben da 125 herstellen / verfüllen; T bis 1.75 m**
Leitungsgraben für den Bau der Trinkwasserversorgungslei-tung, einschl. Kopflöcher (für Knotenpunkte / Muffen usw.), mit "beidseitigem Verbau" gemäß DIN 4124, haltungsweise herstel- len und unterhalten (in Teillängen).

Bodenklasse nach DIN 18300: 3 - 5

Verlegetiefen:  bis 1.70 m unter Planum
(Die Grabentiefe wird berechnet ab UK Planum Verkehrsfläche bis UK Sandauflager der Rohrleitung.)

Breite der Grabensohle:
gemäß DIN 4124 für Rohrnennweiten da 125

Aushuberdstoff wird zum Verfüllen nicht verwendet.

Boden profilgerecht abtragen, laden, fördern zur Lagerfläche transportieren und zur Wiederverwendung in Haufwerken (bis 500 m³) abladen und lagern.
max. Transportentfernung 500 m,
Anlegen von Haufwerken gemäß Haufwerkszuordnung (siehe Gewerk 02) mit je 500 m³ Volumen zur Deklarationsanalytik.

Die Rohrgrabensohle ist genau herzustellen, auszugleichen und abzustampfen.

Lagenweise Rohrgrabenwiederverfüllung (gemäß DIN 4124) einschl. Herstellen des Rohrbettes mit frei Einbaustelle gelie-ferten, verdichtungsfähigen und steinfreien Füllboden, einschl. der Rohrgrabenverdichtung Dpr= 100 %.
(Erdstofflieferung wird in einer gesonderten Position vergütet).

Nach Verlegen der Rohre ist der Boden unter gleichzeitiger Ent-fernung des Verbaues in Lagen von 30 cm zu verfüllen und gut zu verdichten. Bei Gefährdung angrenzender Gebäude durch die Verdichtung sind Lagen kleiner 30 cm einzubauen und mit kleinerem Verdichtungsgerät zu verdichten. Ab 50 cm über Rohrscheitel ist die Verdichtung maschinell durchzuführen. Die Verdichtung hat gleichmäßig zu erfolgen von der Grabenwand zur Rohrmitte hin.

Die Hinweise des Baugrundgutachtens bezüglich der Verfüllung und Verdichtung sind zu beachten und einzukalkulieren.

Die Rohrbettung ist nach der ZTVE-StB 09 und DIN 4124 aus-zubilden, so dass keine unzulässigen Längsbiegungen sowie punkt- und linienförmige Auflagerungen auftreten.
Vor dem Einlegen der Rohrleitung ist eine Sauberkeitsschicht aus Bettungssand einzubauen. Mehreinbau im Bereich der  Formteile und Arbeitsräume für Rohrverbindungen ist einzurech- nen. Die Einbettung der Leitung bis etwa 30 cm über dem Rohr- scheitel geschieht durch weitere Schüttlagen. Bettung gemäß Typ 1 nach DIN 4124 (Erdstofflieferung wird in einer gesonder- ten Position vergütet).

Abgerechnet wird nach der Länge der Leitungsgräben, gemes- sen wird in der Achse der Leitung.

Behinderung durch vorh. Ver- und Entsorgungsleitungen, wie auch Kabel und  Verbau (soweit erforderlich) sind in den Einheitspreis mit einzurechnen.
Menge: 20,000 m

**3.3.140 Zulage Leitungsgraben - Handschachtung**
wie vor (da 125), jedoch in Handschachtung im Bereich von:
- Ver- und Entsorgungsleitungen bzw. Anlagen 30 cm oberhalb / Warnband und unterhalb freigelegter Leitungen bis Rohrgra- bensohle zukünftiger Rohrleitung / Rohrgrabenbreite
- bauliche Anlagen (Fundamente, Grundstückseinfriedungen, Schächte und Leitungen usw.)
- Bäumen

Leistung nur abrechenbar, bei zusätzlichem Aufwand über Leit- ungs- / Kabelsicherungspositionen und über den  prozentualen Anteil Maschienenschachtung / Handschachtung (20% / 80%) hinaus.

Stellen markieren und dokumentieren (Foto + Station).
Menge: 5,000 m

**3.3.150 Bodenaustausch lokal / Abtrag**
Vorhandenen unbrauchbaren (humosen bzw. nicht verdich- tungsfähigen) Boden im Bereich der Baumaßnahme unter OK Planum (bis 0.30 m dick) lösen, laden und abfahren.
Ansatz ca. 80% Planum Trasse Trinkwasserversorgung

Boden aufnehmen  und einer Wiederverwertung nach Wahl des AN zuführen bzw. bei Nichteignung vorschriftsmäßig entsor-gen.
Boden profilgerecht abtragen, laden, fördern zur Lagerfläche transportieren und zur Wiederverwendung in Haufwerken (bis 500 m³) abladen und lagern.
max. Transportentfernung 500m,
Anlegen von Haufwerken gemäß Haufwerkszuordnung (siehe Gewerk 02) mit je 500 m³ Volumen zur Deklarationsanalytik.

Abgerechnet wird nach Auftragsprofilen.
Menge: 2,000 m³

**3.3.160 Bodenaustausch lokal / Einbau**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 20)
  klassifizierte Frostschutzschicht

Körnung:  0/45

Einbauhöhe:  bis 0.30 m

Bereich:  Bodenverbesserung im Bereich der Leitungs- trasse Trinkwasserversorgung
  (Ansatz ca. 80%)

Die erforderliche Verdichtung Ev2 mind. 45 MPa ist mit Last- plattenversuch (dynamisch) auf OK Sauberkeitsschicht nachzu- weisen.

Abgerechnet wird nach Auftragsprofilen.
Menge: 2,000 m³

**3.3.170 Hindernisse im Boden aufnehmen**
Hindernisse im Boden aufnehmen. Das Abbruchmaterial wird Eigentum des AN, ist von der Baustelle zu entfernen und einer Wiederverwertung nach Wahl des AN zuzuführen bzw. bei Nichteignung vorschriftsmäßig zu entsorgen.

Arten der Hindernisse
Mauerwerk / Beton / Fundamentreste /
Größere Findlinge DU 10 - 60 cm bis 0.5 m³ Rauminhalt
Menge: 1,000 m³

**3.3.180 Bettungssand / Rohrumhüllungsmaterial liefern**
Nichtbindigen, verdichtungsfähigen, steinfreien Bettungssand gemäß Typ 1 nach DIN 4124 für Trinkwasserleitungen frei Verwendungsstelle liefern. Zur Herstellung einer Sohle gemäß gültigen Vorschrift (DIN 4124) sowie zur Ummantelung der Rohre bis 30 cm über Rohrscheitel.
Menge: 10,000 m³

**3.3.190 Boden für Baugruben- und Rohrgrabenverfüllung liefern**
Boden für Baugruben- und Rohrgrabenverfüllung Tiefe bis 2.50 m, nichtbindigen, verdichtungsfähigen, steinfreien Füllboden, zum Einbau in die Baugruben der geplanten Einbindung und Rohrgräben, einschl. der Kopflöcher, Boden frei Baustelle lie- fern, anfahren und direkt an der Einbaustelle abladen, verteilen und lagenweise verdichten.

Bei der Verfüllung und Verdichtung sind die Hinweise und Be- dingungen des Baugrundgutachten zu berücksichtigen und ein- zukalkulieren.

Baugrube  Tiefe:  bis 2.50 m
  Länge:  bis 7.50 m
  Breite:  bis 3.50 m

Rohrgrabenbreite nach DIN 4124

Material:  Kies - Sand  - Gemisch
  (Gruppe GW nach DIN 18196 mit 40 % ge- brochnen Anteilen gem. ZTV-SoB 20)
  klassifizierte Frostschutzschicht

Körnung:  0/45

Verdichtung:  gem. ZTVE Pkt. 9.5

Bereich:  Baugruben Trinkwasserleitung,
  Rohrtrasse Trinkwasserleitung

Abgerechnet wird nach mittler Rohrgrabentiefe abzügl. durch Rohrleitung, Bettungssand und Oberflächenaufbau verdrängten Bodens
Menge: 60,000 m³

#### Abschnitt 3.4 Trinkwasserversorgung - Hauptleitung PE-HD

*Hinweis: Hinweise*
Verlegearbeiten
Alle Einheitspreise verstehen sich einschließlich Lieferung und Montage.

Verlegen
Breite, Ebenmäßigkeit und Gefälle der Grabensohle prüfen. Rohre und Rohrleitungsteile vom Lagerplatz der Baustelle an die Verwendungsstellen befördern, in den Graben einlassen, die Rohrverbindung, soweit hierfür keine besondere Vergütung vor- gesehen ist, herstellen, die Rohre sorgfältig unterstopfen, durch seitliches Beistampfen festlegen und gegen Aufschwimmen so- wie für die Druckprüfung ausreichend sichern, das Eindecken der Rohrleitung mit geeignetem Boden und dessen Verdichtung überwachen.
In den nachstehenden Einheitspreisen ist ein Umsteifen der Baugrubenverkleidung nicht einzurechnen.
Die Trinkwasserleitung sind aus Druckrohrleitungen aus PE 100 (SDR 11)  mit der Druckstufe PN 16 vorzusehen. Die Abzweige und Muffenbögen sind längskraftschlüssig gemäß DVGW-Ar- beitsblatt GW 368 auszuführen.
Die Verbindungen der Druckrohrleitungen aus PE sind mittels Heizelementstumpfschweissen herzustellen.
Aufwände für zusätzliches Schneiden / Verbinden der Rohr- leitungen auf der Leitungslänge (Einpassen der Knotenpunkte) sind einzurechnen.
Rohre
Für die Produktion der Rohre ist ein Qualitätsmanagementsys- tem nach DIN EN ISO 9001 nachzuweisen. Eine DVGW-Zulas- sung sowie die Dokumentation der Rohrqualität nach DIN EN 10204 sind im Auftragsfall vom Bieter einzureichen.
Für die Verlegung und Montage der Rohrleitungen ist nur nach DVS 2212 oder DVGW GW 330 geschultes Personal zugelas-sen.
Die Verlegung hat mittels Heizelement - Stumpfschweißung ge- mäß DVS 2207-1 zu erfolgen.
Sämtliche für die Schweißung relevanten Schweißparameter sind aufzuzeichnen und nach Beendigung der Schweißarbeiten der Trinkwasserversorgung zu überreichen.
Trinkwasserrohr PE 100 auf die Baustelle liefern, entladen zwi- schenlagern und zur Rohrverlegung im offenen Rohrgraben vor- bereiten.
Herstellen der Schweißverbindungen mit Elektroschweißmuffen oder im Stumpfschweißverfahren einschließlich Schweißnaht- vorbereitung.
Rohrleitung in Teilabschnitten, einschl. erforderlicher Schnitte im offenen Rohrgraben verlegen.
Die Leistung beinhaltet die Montage der PE-Fittinge (E-Muffen).
Einbindungen und die Montage der Formteile werden gesondert vergütet. Trassenband blau, Achtung Trinkwasserleitung liefern und verlegen.

Formteile
Die angebotenen PE-100-Formteile SDR 11 müssen hinsichtlich der Abmessungen und Toleranzen sowie in den Güteanforder- ungen der DIN 16963,DIN 8074/75, DIN EN 1555 und DIN EN 12201 entsprechen.
Für den Einsatz im Bereich der Trinkwasserversorgung ist eine Zulassung des DVGW erforderlich. Die Verarbeitung und Mon- tage der Schweißfittings ist im Temperaturbereich von 0 bis 45° zu erfolgen. Gegen negative Witterungseinflüsse (Schnee, Wind, niedrige Temperaturen, Regen, Luftfeuchtigkeit) sind ent- sprechende Maßnahmen zu ergreifen, z.B. das Abschirmen des Schweißbereiches. Die vorbereitenden Arbeiten müssen ohne zeitliche Unterbrechung durchgeführt werden. Der Schweißvor- gang hat direkt anschließend zu erfolgen. Das Entfernen der Oxidschicht im Schweißbereich hat mit Werkzeugen zu erfol- gen, die eine sichere spanabhebende Bearbeitung gewähr- leisten.
Es sind nur Reinigungsmittel zulässig, die ausdrücklich für die Verwendung bei PE-Schweißverbindungen zugelassen sind. Der Reiniger muss vor der Verschweißung komplett verdunstet sein. Um eine sichere und spannungsfreie Positionierung der Schweißverbindungen gewährleisten zu können, ist es oftmals unabdingbar, dass zusätzliche Werkzeuge wie Rundungsschel- len und Halteeinrichtungen verwendet werden müssen. Diese Werkzeuge sind in entsprechender Anzahl vorzuhalten. Sie dür- fen erst nach Beendigung der auf den Fittings angegebenen Abkühlzeiten demontiert werden. Formstück aus PE 100 oder aus Stahl während der Rohrverlegung oder im Bereich von Einbindungen und Trennungen in die Rohrleitung einbauen. Herstellen der Schweissverbindungen mit Elektroschweissmuf- fen oder im Stumpfschweissverfahren einschliesslich Schweiss- nahtvorbereitung.

Alle Verbindungen der Formstücke / Armaturen sind Schweiß- verbindungen. Schieber usw. sind mit PE-Anschweißende aus- gestattet. Alle Formteile sind aus PE bzw. Stahl (SMU - Über- gang St/PE).

Für den Einsatz von Formstücken, Armaturen und Hydranten sind lediglich derartige einzusetzen, welche mit EPOXY-Pul- verbeschichtung im Wirbelsinterverfahren hergestellt wurden.
Bei Richtungsänderungen ohne Armaturen ist auch der Einsatz von dem Rohrmaterial entsprechenden Formstücken möglich (z.B. PE-Bögen).
Die Formstücke / Armaturen werden vom Auftragnehmer gelie- fert; sie sollen möglichst vom Lieferwerk der Rohre bezogen werden. Die Formstücke / Armaturen sind vom Lagerplatz der Baustelle zur Verwendungsstelle zu befördern, in den Rohr- graben einzulassen, in die Rohrleitung einzubauen einschließ- lich Herstellen der Rohrverbindung.

Der Einbau der Formstücke / Armaturen, die nachfolgend nach Werkstoff, Art und Nennweite aufzuführen sind, wird wie folgt vergütet:
Sofern Einbindungen in vorhandene Leitungen vorgenommen werden, sind Querschläge auszuführen und die vermuteten Annahmen für Werkstoff, Art und Nennweite der vorhandenen Leitungen zu überprüfen, erst dann sind Bestellungen auszu- lösen.
Bei allen Formstücken / Armaturen aus duktilem Gußeisen und ihren Verbindungen ist  die DIN EN 545 zu beachten.
Alle Formstücke sind als komplette Leistung einzubauen ein- schließlich der erforderlichen bewehrten Dichtungen und Ma- schinenschraubensätze in Edelstahl (V4A).

*Hinweis: (Winterfeldstraße)*

*Hinweis: Leitungen*

**3.4.10 Warnband liefern / verlegen**
Trassenwarnband aus Kunststoff 80 mm breit, Farbe blau, mit der Aufschrift "Achtung Trinkwasserleitung" liefern und 30 cm über Rohrscheitel verlegen, einschl. Materiallieferung.
Menge: 185,000 m

**3.4.20 Druckrohrleitung 140 x 12.8 mm liefern / verlegen**
Druckrohrleitung aus PE 100 für die Trinkwasserversorgung

Dimension:  140 x 12.8 mm
Farbe:  königsblau

Bereich:  Trassenbereich Winterfeldstraße

PE-HD Druckrohr nach DIN EN 13244, DIN 8074 / 8075, SDR 11, PN 16, in den erforderlichen Längen liefern, abladen und ordnungsgemäß nach Verlegeanweisung gem. ZTV verlegen.

In die Position ist die Montage einschießlich. der erforderlichen Schweissverbindungen einzukalkulieren.

Kosten für das Unterziehen der Rohre unter Kabelkanäle, Kabel, Kanalleitungen, Wasserleitungen usw. hat der Auftrag- nehmer mit in diese Position einzurechnen.
Ausführung nur durch Firmen mit DVGW-Bescheinigung.

Hersteller:  wavin
  (oder gleichwertiger Art)

gew. Hersteller: '...................................................'
Menge: 185,000 m

*Hinweis: Einbindung*

**3.4.30 Einbindung herstellen - vorh. PE; da 125**
Einbindung der geplanten PE 100 Rohrleitung, 140 x 12.8 mm in vorh. Leitung PE, da 125 (KP2) herstellen einschließlich Freilegen des bestehenden Anschlusspunktes, aller erforder- lichen Rohrleitungstrennschnitte und Herstellung der E-Muffen Verbindungen zwischen Losflansch und Druckrohr als komplette Leistung.
Wiederverwendbare Formstücke sind dem AG bei Bedarf zur Verfügung zu stellen.
vorh. Leitung:  PE-HD, da 125

Einzurechnen sind:
- erforderliche Erdarbeiten (bis Tiefe 2.00 m), einschl. notwen- diger Handschachtung, Baugrubenverbau und Bodenaus-tausch
- Außerbetriebnahme der vorh. TW-Ltg. für die Dauer der Ein- bindearbeiten
- erforderliche Wasserhaltung, anfallendes Trinkwasser ist bei den Trennungsarbeiten abzuleiten

Die Einbindearbeiten sind mit dem Versorgungsunternehmen durch den AN abzustimmen. Eine Verschmutzung der Lei- tungen ist zu verhindern.

In die Position ist die Montage der nachfolgenden Formteile einschl. der erforderlichen Verbindungen (Muffen, Schrauben und Dichtungen) einzukalkulieren.

Die Einbindung hat nachts stattzufinden, sämtliche Mehrauf- wendungen sind in den Preis einzurechnen.
Menge: 1,000 Stck

*Hinweis: Winkel*

**3.4.40 Formstück (E-Winkel 11-45°) PE; da 125**
Formstücke für PE 100 Rohrleitung 125 x 11.4 mm, SDR 11, nach DIN 8074,T.1, Winkel 11 - 45°, Formstück für TW-Leitung aus PE 100 mit integrierten Heizwendeln frei Einbaustelle liefern und einbauen

In die Position ist die Montage einschl. erforderlicher Schweiss- verbindungen einzukalkulieren.

Hersteller:  FRIATEC
Typ:  Winkel 11-45°
  (oder gleichwertiger Art)

gew. Produkt: '....................................................'
Menge: 2,000 Stck

**3.4.50 Formstück (E-Winkel 11-45°) PE; da 140**
Formstücke für PE 100 Rohrleitung 140 x 12.8 mm, SDR 11, nach DIN 8074,T.1, Winkel 11 - 45°, Formstück für TW-Leitung aus PE 100 mit integrierten Heizwendeln frei Einbaustelle liefern und einbauen

In die Position ist die Montage einschl. erforderlicher Schweiss- verbindungen einzukalkulieren.

Hersteller:  FRIATEC
Typ:  Winkel 11-45°
  (oder gleichwertiger Art)

gew. Produkt: '....................................................'
Menge: 2,000 Stck

*Hinweis: Muffen*

**3.4.60 Formstück (E-Muffen) PE; da 125**
Formstücke für PE 100 Rohrleitung 125 x 11.4 mm, SDR 11, nach DIN 8074,T.1, E-Muffe mit Anschlag (MB), Formstück für TW-Leitung aus PE 100 mit integrierten Heizwendeln frei Ein- baustelle liefern und einbauen.

In die Position ist die Montage einschl. erforderlicher Schweiss- verbindungen einzukalkulieren.

Hersteller:  FRIATEC
Typ:  Heizwendelschweißmuffe MB
  (oder gleichwertiger Art)

gew. Produkt: '....................................................'
Menge: 3,000 Stck

**3.4.70 Formstück (E-Muffen) PE; da 140**
Formstücke für PE 100 Rohrleitung 140 x 12.8 mm, SDR 11, nach DIN 8074,T.1, E-Muffe mit Anschlag (MB), Formstück für TW-Leitung aus PE 100 mit integrierten Heizwendeln frei Ein- baustelle liefern und einbauen.

In die Position ist die Montage einschl. erforderlicher Schweiss- verbindungen einzukalkulieren.

Hersteller:  FRIATEC
Typ:  Heizwendelschweißmuffe MB
  (oder gleichwertiger Art)

gew. Produkt: '....................................................'
Menge: 4,000 Stck

*Hinweis: Flansche*

**3.4.80 Formstück (VB + LF) PE; da 125**
Formstücke für PE 100 Rohrleitung 125 x 11.4 mm, SDR 11, nach DIN 8074,T.1, Losflansch mit Vorschweißbund, Formstück für TW-Leitung aus PE 100 frei Einbaustelle liefern und einbauen.

In die Position ist die Montage einschl. erforderlicher Schweiss- und Flanschverbindungen (Schrauben, Muttern, Scheiben beid- seitig, verzinkt) einzukalkulieren.

Hersteller:  wavin
Typ:  Losflansch mit Vorschweißbund
  (oder gleichwertiger Art)

gew. Produkt: '....................................................'
Menge: 2,000 Stck

**3.4.90 Formstück (VB + LF) PE; da 140**
Formstücke für PE 100 Rohrleitung 140 x 12.8 mm, SDR 11, nach DIN 8074,T.1, Losflansch mit Vorschweißbund, Form- stück für TW-Leitung aus PE 100 frei Einbaustelle liefern und einbauen.

In die Position ist die Montage einschl. erforderlicher Schweiss- und Flanschverbindungen (Schrauben, Muttern, Scheiben beid- seitig, verzinkt) einzukalkulieren.

Hersteller:  wavin
Typ:  Losflansch mit Vorschweißbund
  (oder gleichwertiger Art)

gew. Produkt: '....................................................'
Menge: 4,000 Stck

*Hinweis: Endstücke*

**3.4.100 Formstück (X-Stück) GGG; DN 125**
Blindflansch mit Gewinde X-Stück für Druckrtohrleitung aus duktilem Gusseisen GGG für Trinkwasser nach DIN EN 545 bzw. nach Werksnorm, mit DVGW- Zertifizierungszeichen,
Flanschanschluss nach DIN EN 1092-2,

Beschichtung:  innen und außen Epoxy Pulverbeschichtung nach DIN EN 14901
  schwerer Korrosionsschutz innen und außen mittels EPOXY-Dickschicht (Wirbelsinterver- fahren EnWS) nach GSK-Vorschrift min 250 µm (DIN 3476, DIN 30677)

Dimension:  DN 125
PN:  16
Verbindung:  Schrauben, Muttern, Scheiben (beidseitig),
  verzinkt
Farbe:  blau RAL 5005

Formstücke frei Einbaustelle liefern und einbauen.

In die Position ist die Montage einschl. der erforderlichen Ver- bindungen einzukalkulieren.

Hersteller:  vonRoll hydro
Typ:  X-Stück
  (oder gleichwertiger Art)

gew. Produkt: '....................................................'
Menge: 1,000 Stck

*Hinweis: T-Stücke*

**3.4.110 Formstück (T-Stück) GGG; DN 100/80**
Flanschstück mit Flanschstutzen T-Stück für Druckrohrleitung aus duktilem Gusseisen GGG für Trinkwasser nach DIN EN 545 bzw. nach Werksnorm, mit DVGW-Zertifizierungszeichen, Flanschanschluss nach DIN EN 1092-2,

Beschichtung:  innen und außen Epoxy Pulverbeschichtung nach DIN EN 14901
  schwerer Korrosionsschutz innen und außen mittels EPOXY-Dickschicht (Wirbelsinterver- fahren EnWS) nach GSK-Vorschrift min 250 µm (DIN 3476, DIN 30677)

Dimension1:  DN 100
Dimension2:  DN 80
PN:  16
Verbindung:  Schrauben, Muttern, Scheiben (beidseitig),
  verzinkt
Farbe:  blau RAL 5005

Formstücke frei Einbaustelle liefern und einbauen.

In die Position ist die Montage einschließlich der erforderlichen Flanschverbindungen (Schrauben und Dichtungen) einzukalku- lieren.

Hersteller:  vonRoll hydro
Typ:  T-Stück
  (oder gleichwertiger Art)

gew. Produkt: '....................................................'
Menge: 1,000 Stck

**3.4.120 Formstück (T-Stück) GGG; DN 100/100**
Flanschstück mit Flanschstutzen T-Stück für Druckrohrleitung aus duktilem Gusseisen GGG für Trinkwasser nach DIN EN 545 bzw. nach Werksnorm, mit DVGW-Zertifizierungszeichen, Flanschanschluss nach DIN EN 1092-2,

Beschichtung:  innen und außen Epoxy Pulverbeschichtung nach DIN EN 14901
  schwerer Korrosionsschutz innen und außen mittels EPOXY-Dickschicht (Wirbelsinterver- fahren EnWS) nach GSK-Vorschrift min 250 µm (DIN 3476, DIN 30677)

Dimension1:  DN 100
Dimension2:  DN 100
PN:  16
Verbindung:  Schrauben, Muttern, Scheiben (beidseitig),
  verzinkt
Farbe:  blau RAL 5005

Formstücke frei Einbaustelle liefern und einbauen.

In die Position ist die Montage einschließlich der erforderlichen Flanschverbindungen (Schrauben und Dichtungen) einzukalku- lieren.

Hersteller:  vonRoll hydro
Typ:  T-Stück
  (oder gleichwertiger Art)

gew. Produkt: '....................................................'
Menge: 1,000 Stck

**3.4.130 Formstück (T-Stück) GGG; DN 125/80**
Flanschstück mit Flanschstutzen T-Stück für Druckrohrleitung aus duktilem Gusseisen GGG für Trinkwasser nach DIN EN 545 bzw. nach Werksnorm, mit DVGW-Zertifizierungszeichen, Flanschanschluss nach DIN EN 1092-2,

Beschichtung:  innen und außen Epoxy Pulverbeschichtung nach DIN EN 14901
  schwerer Korrosionsschutz innen und außen mittels EPOXY-Dickschicht (Wirbelsinterver- fahren EnWS) nach GSK-Vorschrift min 250 µm (DIN 3476, DIN 30677)

Dimension1:  DN 100
Dimension2:  DN 100
PN:  16
Verbindung:  Schrauben, Muttern, Scheiben (beidseitig),
  verzinkt
Farbe:  blau RAL 5005

Formstücke frei Einbaustelle liefern und einbauen.

In die Position ist die Montage einschließlich der erforderlichen Flanschverbindungen (Schrauben und Dichtungen) einzukalku- lieren.

Hersteller:  vonRoll hydro
Typ:  T-Stück
  (oder gleichwertiger Art)

gew. Produkt: '....................................................'
Menge: 2,000 Stck

*Hinweis: Reduzierungen*

**3.4.140 Formstück (FFR) GGG; DN 125/100**
Flanschübergangstück FFR-Stück für Druckrtohrleitung aus duktilem Gusseisen GGG für Trinkwasser nach DIN EN 545 bzw. nach Werksnorm, mit DVGW- Zertifizierungszeichen,
Flanschanschluss nach DIN EN 1092-2,

Beschichtung:  innen und außen Epoxy Pulverbeschichtung nach DIN EN 14901
  schwerer Korrosionsschutz innen und außen mittels EPOXY-Dickschicht (Wirbelsinterver- fahren EnWS) nach GSK-Vorschrift min 250 µm (DIN 3476, DIN 30677)

Dimension 1:  DN 125
Dimension 2:  DN 100
PN:  16
Verbindung:  Schrauben, Muttern, Scheiben (beidseitig),
  verzinkt
Farbe:  blau RAL 5005

Formstücke frei Einbaustelle liefern und einbauen.

In die Position ist die Montage einschl. der erforderlichen Ver- bindungen einzukalkulieren.

Hersteller:  vonRoll hydro
Typ:  FFR-Stück
  (oder gleichwertiger Art)

gew. Produkt: '....................................................'
Menge: 1,000 Stck

*Hinweis: Passstücke*

**3.4.150 Formstück (FF-Stück) GGG; DN 80; L= 200 mm**
Doppelflanschrohr FF-Stück (Passstück) für Druckrohrleitung aus duktilem Gusseisen GGG für Trinkwasser nach DIN EN 545, mit DVGW- Zertifizierungszeichen, Flanschanschluss nach DIN EN 1092-2,

Beschichtung:  innen und außen Epoxy Pulverbeschichtung nach DIN EN 14901
  schwerer Korrosionsschutz innen und außen mittels EPOXY-Dickschicht (Wirbelsinterver- fahren EnWS) nach GSK-Vorschrift min 250 µm (DIN 3476, DIN 30677)

Dimension:  DN 80
Baulänge:  200 mm
PN:  16
Verbindung:  Schrauben, Muttern, Scheiben (beidseitig),
  verzinkt
Farbe:  blau RAL 5005

Formstücke frei Einbaustelle liefern und einbauen.

In die Position ist die Montage einschließlich der erforderlichen Flanschverbindungen (Schrauben / Dichtungen) einzukalkulie- ren.

Hersteller:  vonRoll hydro
Typ:  FF-Stück
  (oder gleichwertiger Art)

gew. Produkt: '....................................................'
Menge: 6,000 Stck

*Hinweis: Hydranten*

**3.4.160 Unterflurhydranten liefern / einbauen**
Unterflurhydrant mit Vollschutz frei Einbaustelle liefern und ein- bauen.

-  nach DIN EN 14339 und DIN EN 1074-6, DVGW W 386 (P),
-  Epoxidpulver-Beschichtung (EWS) auf der gesamten Guss- oberfläche von Gehäuse, Klaue, Verschlussdeckel blau RAL 5005, Gusseisen 5.3200 nach EN1563 (EN-GJS-500-7)
-  Epoxidpulver (EWS) beschichtete Entwässerungsbohrung
-  vollgummierter Absperrkegel aus GGG mit W270 zugelassen- em Elastomer (EPDM)
-  hochfeste Kunststoffkugel für Doppelabsperrrung
-  Spindel aus X20Cr13 (1.4021) mit 3-facher O-Ringabdich- tung, Fettkammer und Abstreifer
-  Spindelmutter und Dichtbüchse 2.0402
-  Schrauben, Muttern nichtrostender Stahl (Werkstoff 1.4301)
-  Dichtung mit Metalleinlage am unteren Flansch
-  Bajonettverriegelung der Innengarnitur
-  selbstschließender Klauendeckel, alternativ Gummideckel
-  Innengarnitur durch die Straßenkappe auswechselbar, auch unter Druck
-  Mindestvolumenstrom 110 m³/h
-  geeignet zum Einspeisen

Korrosionsschutz:
-  Gehäuse Innen und aussen Emaillierung nach DIN EN 11177, Farbton blau
-  Gehäusedeckel und Klauendeckel allseitig mit Epoxidpulver-Beschichtung nach GSK-Ausführung "Schwerer Korrosions-schutz" und DIN 3476-1, Schichtdicke >250 μm, Farbton blau, RAL 5015

DN:80
Druckstufe: PN 16 nach DIN 2501
Rohrdeckung: 1.25 m
Form: AD1 mit doppelter Absperrung,
  senkrechter Flanschanschluss
Verbindung: Schrauben, Muttern, Scheiben (beidseitig),
  verzinkt

In die Position ist die Montage einschließlich der erforderlichen Flanschverbindungen (Schrauben / Dichtungen) einzukalkulie- ren.

Hersteller: vonRoll hydro
Typ:UFU 5000, Figur 5528
  (oder gleichwertiger Art)

gew. Produkt: '....................................................'
Menge: 3,000 Stck

**3.4.170 Sickerpackung Hydrant liefern / einbauen**
Sickerpackung zur Entwässerung von Hydranten DN 80 / DN 100, mit Vliesmantel nach EN 13252, lange Ausführung liefern und einbauen.

Einteilige Sickerpackung, aufklappbar, mit soliden Verbindungs- elementen, zum einfachen Einbau mit Schnellverschluss, keine zusätzlichen Werkzeuge nötig, leichtes Gewicht, verhindert das Eindringen von Schmutzpartikeln und Wurzeleinwuchs in die Entleerung, universell einsetzbar, alle Werkstoffe 100% recycel- bar

Gehäuse aus hochwertigem Polypropylen (PP), Vliesmantel nach EN 13252 aus Geotextil Spunbond, Kabelbinder aus PA 610, Band aus Gummi
Hersteller: AVK Armaturen GmbH
Typ:Flexdrain Serie 80/60-001
  (oder gleichwertiger Art)

gew. Produkt: '....................................................'
Menge: 3,000 Stck

**3.4.180 Verstellbare Straßenkappe Hydrant**
Straßenkappen aus Kunststoff gemäß DIN 4055, Oberteil mit
verzahntem Rand für Hydranten liefern und einbauen.

DVGW- zertifiziert, wartungsfreie verstellbare Ausführung für den Einbau von Unterflurhydranten.
Abmessungen und Deckelgewicht nach DIN 4055, zweiteiliges Gehäuse aus Glasfaser armiertem Kunststoff.
Der Kunststoff muss Öl- und Streusalzfest sein.
Alle Teile müssen recyclingfähig sein.
Kraftschlüssige vertikale Verbindung zur Asphaltschicht durch eine Verzahnung an der Unterseite des Auflagerandes des Verstellteiles.
In eingebautem Zustand müssen 200 kN Druck Belastung von der Straßenkappe aufgenommen werden.
Der Deckelsitz muß so ausgelegt sein, dass ein vorzeitiger Abriss und ein vorzeitiges Absinken des Deckels nicht möglich ist.

Temperaturbeständig bis 245°C.

Um eine Dauerhafte Verstellmöglichkeit währen der Bauphase zu gewährleisten, ist durch eine entsprechende Abdichtung, dass Eindringen von Verunreinigungen zwischen Grundkörper und Verstellteil zu  verhindern.

Eine Neigungseinstellung von 4°  zwischen Grundkörper und Verstellteil, bei ca. 50% des Auszuges, zur Niveauanpassung,  muss möglich sein. Das Verstellteil muss ohne Hilfsmittel in jeder sinnvollen Position fixierbar sein.

Deckel aus Gusseisen EN- JL 1030 (GG- 20), nachhaltig Korrosionsgeschützt. Deckelverschraubung aus X5CrNi 1810- Stahl, Steg aus Cr- Stahl mit mind. 13% Chromanteil.

Hersteller: Serius GmbH
Typ:  4055 VGrip
  (oder gleichwertiger Art)

gew. Produkt: '....................................................'
Menge: 3,000 Stck

**3.4.190 Tragplatte Straßenkappe Hydrant**
Tragplatte aus Kunststoff für Straßenkappe gem. DIN 4055, verstellbar.
Tragplatte Unterflurhydrant passend vom Hersteller der Stras-senkappe.
Menge: 3,000 Stck

*Hinweis: Schieber*

**3.4.200 Keilovalschieber liefern / einbauen; DN 100**
Weichdichtender Absperrschieber mit Vollschutz nach EN 1171 mit DIN-DVGW-Baumusterprüfzertifikat für Trinkwasser nach EN 1074 liefern und in fertiger Arbeit einschließlich aller Form- und Verbindungsteile einbauen.

Gehäuseteile allseitig nahtlos korrosionsgeschützt (Vollschutz), Lagerbuchse korrosionsgeschützt im Oberteil verankert und ge- sichert, Gummierter Absperrkeil mit einvulkanisierten Gleit- schuhen aus Spezialkunststoff, Deutlich geringere Betätigungs- momente als EN 1074-2 Forderung, Wartungsfreie und korro- sionssichere Spindelabdichtung mit dreifacher O-Ring Abdich- tung, mit durchgehender Rohrinnensohle, Dichtheit nach DIN EN 12266-1, Leckrate A, Flanschanschlussmaße nach EN 1092-2, alle mediumberührten Teile nach UBA Bewertungs- grundlagen und EN 16421 (W270), Gehäuse, Deckel und Absperrkeil aus duktilem Gusseisen nach DIN EN 1563 5,3200
(EN-GJS-500-7), Absperrkeil allseitig mit EPDM gummiert; ein- teilige Spindel mit gerolltem Gewinde aus Edelstahl mit min- destens 13% Chrom, Spindelmutter, austauschbar, aus Mes- sing, mit schraubenloser Oberteilverbindung von DN 40 - DN 200, ab DN 250 Verbindungsschrauben versenkt und vergos- sen, mit Gewindeadapter für stiftlose Verbindung mit Einbaugar- nituren (bis DN 300).

Gütezeichen RAL -GZ 699

Korrosionsschutz:
allseitig mit Epoxidpulver-Beschichtung nach GSK-Ausführung „Schwerer Korrosionsschutz“ und DIN 3476-Teil1, Schichtdicke > 250 µm, Farbton blau, RAL 5015

DN:  100
PN:  16
Baulänge:  Grundreihe 15 nach DIN EN 558-1
Verbindung:  Schrauben, Muttern, Scheiben (beidseitig),
  verzinkt

In die Position ist die Montage einschl. der erforderlichen Ver- bindungen (Schrauben und Dichtungen) einzukalkulieren.

Hersteller:  von Roll hydro
Typ:  VS5000 Absperrschieber, Fig. 5211
  (oder gleichwertiger Art)

gew. Produkt: '....................................................'
Menge: 2,000 Stck

**3.4.210 Keilovalschieber liefern / einbauen; DN 125**
Weichdichtender Absperrschieber mit Vollschutz nach EN 1171 mit DIN-DVGW-Baumusterprüfzertifikat für Trinkwasser nach EN 1074 liefern und in fertiger Arbeit einschließlich aller Form- und Verbindungsteile einbauen.

Gehäuseteile allseitig nahtlos korrosionsgeschützt (Vollschutz), Lagerbuchse korrosionsgeschützt im Oberteil verankert und ge- sichert, Gummierter Absperrkeil mit einvulkanisierten Gleit- schuhen aus Spezialkunststoff, Deutlich geringere Betätigungs- momente als EN 1074-2 Forderung, Wartungsfreie und korro- sionssichere Spindelabdichtung mit dreifacher O-Ring Abdich- tung, mit durchgehender Rohrinnensohle, Dichtheit nach DIN EN 12266-1, Leckrate A, Flanschanschlussmaße nach EN 1092-2, alle mediumberührten Teile nach UBA Bewertungs- grundlagen und EN 16421 (W270), Gehäuse, Deckel und Absperrkeil aus duktilem Gusseisen nach DIN EN 1563 5,3200
(EN-GJS-500-7), Absperrkeil allseitig mit EPDM gummiert; ein- teilige Spindel mit gerolltem Gewinde aus Edelstahl mit min- destens 13% Chrom, Spindelmutter, austauschbar, aus Mes- sing, mit schraubenloser Oberteilverbindung von DN 40 - DN 200, ab DN 250 Verbindungsschrauben versenkt und vergos- sen, mit Gewindeadapter für stiftlose Verbindung mit Einbaugar- nituren (bis DN 300).

Gütezeichen RAL -GZ 699

Korrosionsschutz:
allseitig mit Epoxidpulver-Beschichtung nach GSK-Ausführung „Schwerer Korrosionsschutz“ und DIN 3476-Teil1, Schichtdicke > 250 µm, Farbton blau, RAL 5015

DN:  125
PN:  16
Baulänge:  Grundreihe 15 nach DIN EN 558-1
Verbindung:  Schrauben, Muttern, Scheiben (beidseitig),
  verzinkt

In die Position ist die Montage einschl. der erforderlichen Ver- bindungen (Schrauben und Dichtungen) einzukalkulieren.

Hersteller:  von Roll hydro
Typ:  VS5000 Absperrschieber, Fig. 5211
  (oder gleichwertiger Art)

gew. Produkt: '....................................................'
Menge: 1,000 Stck

**3.4.220 Teleskopeinbaugarnitur für KOS; DN 100**
Teleskopeinbaugarnitur für Schieber mit Vollschutz, stufenlos höhenverstellbar und auszugsicher, mit stiftloser Verbindung und Gewindeadapter liefern und einbauen.

bestehend aus:
- Schutzrohr und Hülsrohrglocke aus HDPE, blau
- Hülsrohrglocke mit Gewindeadapter
- Schlüsselstange aus Edelstahl
- Kuppelmuffe aus Zinkdruckguss mit PA 6.6-Beschichtung
- 4kt- Schoner EN-JM1010, verzinkt- Federn, Stifte Niro
- mit Medium-Kennzeichnung für Wasser, zusätzliche Scheibe für Gas oder Abwasser im Lieferumfang
- Stiftlose Verbindungssicherung der Kuppelmuffe zum Schieber durch Gewindeadapter
- Stufenlos verstellbar mit Auszugbremse und Auszugsicherung
- Lagerung Kopf, Hülsrohre und Gewindemuffe sand-/ staub- dicht

Rohrdeckung:  1.20- 1.80 m
DN :  100

In die Position ist die Montage einschl. der erforderlichen Ver- bindungen einzukalkulieren.

Hersteller:  vonRoll hydro
Typ:  Teleskopeinbaugarnitur, Figur 8348
  (oder gleichwertiger Art)

gew. Hersteller '....................................................'
Menge: 1,000 Stck

**3.4.230 Teleskopeinbaugarnitur für KOS; DN 125**
Teleskopeinbaugarnitur für Schieber mit Vollschutz, stufenlos höhenverstellbar und auszugsicher, mit stiftloser Verbindung und Gewindeadapter liefern und einbauen.

bestehend aus:
- Schutzrohr und Hülsrohrglocke aus HDPE, blau
- Hülsrohrglocke mit Gewindeadapter
- Schlüsselstange aus Edelstahl
- Kuppelmuffe aus Zinkdruckguss mit PA 6.6-Beschichtung
- 4kt- Schoner EN-JM1010, verzinkt- Federn, Stifte Niro
- mit Medium-Kennzeichnung für Wasser, zusätzliche Scheibe für Gas oder Abwasser im Lieferumfang
- Stiftlose Verbindungssicherung der Kuppelmuffe zum Schieber durch Gewindeadapter
- Stufenlos verstellbar mit Auszugbremse und Auszugsicherung
- Lagerung Kopf, Hülsrohre und Gewindemuffe sand-/ staub- dicht

Rohrdeckung:  1.20- 1.80 m
DN :  125

In die Position ist die Montage einschl. der erforderlichen Ver- bindungen einzukalkulieren.

Hersteller:  vonRoll hydro
Typ:  Teleskopeinbaugarnitur, Figur 8348
  (oder gleichwertiger Art)

gew. Hersteller '....................................................'
Menge: 2,000 Stck

**3.4.240 Zulage für exentrisches Schiebergestänge**
Zulage für zuvor genannte Schiebergestänge als exentrisches Gestänge (mit Versatz - Schieberkappen).

Ausführung der Leistung in Abstimmung mit dem AG und der Bauleitung.
Menge: 1,000 Stck

**3.4.250 Verstellbare Straßenkappe für KOS**
Straßenkappe aus Kunststoff gemäß DIN 4056, Oberteil mit verzahntem Rand liefern und einbauen.

DVGW- zertifiziert, wartungsfreie höhenverstellbare Ausführung für den Einbau von Absperrarmaturen, Wasser.
Abmessungen und Deckelgewicht nach DIN 4065, zweiteiliges Gehäuse aus glasfaserarmiertem Kunststoff.
Der Kunststoff muss Öl- und Streusalzfest sein.
Alle Teile müssen recyclingfähig sein.
In eingebautem Zustand müssen 200 kN Druck Belastung von der Straßenkappe aufgenommen werden.
Kraftschlüssige vertikale Verbindung zur Asphaltschicht durch eine Verzahnung an der Unterseite des Auflagerandes des Ver- stellteils.
Der Deckelsitz muß so ausgelegt sein, dass ein vorzeitiger Abriss und einvorzeitiges Absinken des Deckels nicht möglich ist.
Der Einbau der Kappe sollte ohne zusätzliches Unterstopfen möglich sein.

Temperaturbeständigkeit bis 245°

Um eine Dauerhafte Verstellmöglichkeit währen der Bauphase zu gewährleisten, ist durch eine entsprechende Abdichtung, dass Eindringen von Verunreinigungen zwischen Grundkörper und Verstellteil zu  verhindern.

Eine Neigungseinstellung von 4°  zwischen Grundkörper und Verstellteil, bei ca. 50% des Auszuges, zur Niveauanpassung,  muss möglich sein. Das Verstellteil muss ohne Hilfsmittel in jeder sinnvollen Position fixierbar sein.

Deckel aus Gusseisen EN- JL 1030 (GG- 20), nachhaltig Korrosionsgeschützt. Deckelverschraubung aus X5CrNi 1810-  Stahl, Steg aus Cr- Stahl mit mind. 13% Chromanteil.

Hersteller: Serius GmbH
Typ:  4056 VGrip
  (oder gleichwertiger Art)

gew. Produkt: '....................................................'
Menge: 3,000 Stck

**3.4.260 Unterlagsplatten für KOS**
Tragplatte aus Kunststoff für Straßenkappe gem. DIN 4056, verstellbar.
Tragplatte Absperrarmatur passend vom Hersteller der Stras-senkappe.
Menge: 3,000 Stck

*Hinweis: Beschilderung*

**3.4.270 Schieberschild Hauptleitung, 200 x 140 mm**
Schieberschild aus Kunststoff mit auswechselbaren Ziffern und Leerfelder an den oben genannten Pfosten bzw. an der von der Bauleitung bezeichneten Stelle anbringen, einschließlich aller erforderlichen Dübel, Messing- oder Aluschrauben sowie einer Unterlage.
Die vorgenannten Armaturen sind auf das angebrachte Hin- weisschild einzumessen, und die entsprechenden Ziffern sind auf dem Schild anzubringen. Höhe ca. 1.2 m bis 2.2 m; seit- licher Abstand nicht größer als 5.0 m; Schild nach DIN 4066/ 4067/ 4068; komplett liefern und montieren.

Für die Beschilderung ist die Beschilderungsvorschrift der Stadt- werke Prenzlau zu verwenden (siehe Anlage 03).

Schieberschild:  200 x 140 mm (Hauptleitung)
Trinkwasser:  Grundfarbe blau, Beschriftung weiß
Abwasser:  Grundfarbe grün, Beschriftung weiß
Hydrantenschild:  Grundfarbe blau
Fabrikat:  Franken Plastik GmbH
  oder gleichwertiger Art

gew. Produkt: '....................................................'
Menge: 3,000 Stck

**3.4.280 Hydrantenschild, 250 x 200 mm**
Hydrantenschild aus Kunststoff mit auswechselbaren Ziffern und Leerfelder an den oben genannten Pfosten bzw. an der von der Bauleitung bezeichneten Stelle anbringen, einschließlich aller erforderlichen Dübel, Messing- oder Aluschrauben sowie einer Unterlage.
Die vorgenannten Armaturen sind auf das angebrachte Hin- weisschild einzumessen, und die entsprechenden Ziffern sind auf dem Schild anzubringen. Höhe ca. 1.2 m bis 2.2 m; seit- licher Abstand nicht größer als 5.0 m; Schild nach DIN 4066/ 4067/ 4068; komplett liefern und montieren.
Für die Beschilderung ist die Beschilderungsvorschrift der Stadt- werke Prenzlau zu verwenden (siehe Anlage 03).

Hydrantenschild:  250 x 200 mm

Trinkwasser:  Grundfarbe blau, Beschriftung weiß
Abwasser:  Grundfarbe grün, Beschriftung weiß
Hydrantenschild:  Grundfarbe blau

Fabrikat:  Franken Plastik GmbH
  oder gleichwertiger Art

gew. Produkt: '....................................................'
Menge: 3,000 Stck

**3.4.290 Rohrpfosten Alu 1.5 m liefern / montieren**
Hinweisschilderpfähle aus Alu-Rohr Länge 1.5 m mit Erdanker und Kappe einschließlich aller erforderlichen Erdarbeiten und Betonfundament (C 12/15), zum Anbringen der Hinweisschilder für die Schieber und Hydranten liefern und aufstellen.
Menge: 6,000 Stck

*Hinweis: (Triftstraße)*

*Hinweis: Leitungen*

*Hinweis: offene Verlegung*

**3.4.300 Warnband liefern / verlegen**
Trassenwarnband aus Kunststoff 80 mm breit, Farbe blau, mit der Aufschrift "Achtung Trinkwasserleitung" liefern und 30 cm über Rohrscheitel verlegen, einschl. Materiallieferung.
Menge: 20,000 m

**3.4.310 Druckrohrleitung 125 x 11.4 mm liefern / verlegen**
Druckrohrleitung aus PE 100 für die Trinkwasserversorgung

Dimension:  125 x 11.4 mm
Farbe:  königsblau

Bereich:  Trassenbereich Winterfeldstraße

PE-HD Druckrohr nach DIN EN 13244, DIN 8074 / 8075, SDR 11, PN 16, in den erforderlichen Längen liefern, abladen und ordnungsgemäß nach Verlegeanweisung gem. ZTV verlegen.

In die Position ist die Montage einschießlich. der erforderlichen Schweissverbindungen einzukalkulieren.

Kosten für das Unterziehen der Rohre unter Kabelkanäle, Kabel, Kanalleitungen, Wasserleitungen usw. hat der Auftrag- nehmer mit in diese Position einzurechnen.
Ausführung nur durch Firmen mit DVGW-Bescheinigung.

Hersteller:  wavin
  (oder gleichwertiger Art)

gew. Hersteller '....................................................'
Menge: 20,000 m

*Hinweis: grabenlose Verlegung*

**3.4.320 Druckrohrleitung PE 100-RC 125 x 11.4 mm liefern**
Druckrohrleitung aus Vollwandrohr PE 100-RC für die Trink- wasserversorgung entsprechend PAS 1075 mit Herstellernach- weis der Eignung für grabenlose Verlegung liefern.

Dimension:  125 x 11.4 mm
Fabrikat:  egeplast SLM 3.0 oder gleichwertiger Art

Trinkwasserdruckrohr gemäß DIN 8074/8075, DIN EN 12201, aus PE 100-RC nach PAS 1075, mit höchstem Widerstand gegen langsames Risswachstum; Rohrfarbe schwarz; Prüfung nach DVGW GW 335 Teil A2 sowie PAS 1075; mit zusätzlich aufextrudiertem Schutzmantel aus Polyethylen PEplus (Farbe signalblau, ähnlich RAL 5005), mit gelbgrünen Längsstreifen (Farbe ähnlich RAL 6018).
Ein für die Rohrdimension gültiges DVGW-Baumusterprüf- zertifikat für das Medium Trinkwasser liegt vor.
Rohraufbau entsprechend PAS 1075 Typ 3, Rohre mit Ab- messungen gemäß DIN 8074 mit äußerem Schutzmantel.
Rohre ohne Entfernung des Schutzmantels stumpf schweiß- bar, die Schweißung hat gemäß den Parametern der DVS 2207-1 unter Beachtung der für PE vorgegebenen Fügen- drücke zu erfolgen.
Die Überwachung und Zertifizierung der gleich bleibenden Werkstoffgüte sowie die regelmäßige Bauteilprüfung gemäß PAS 1075 erfolgt durch eine anerkannte Prüf-, Zertifizier- und Überwachungsstelle des Deutschen Institutes für Bautechnik (DIBT), Berlin.
Der Rohrhersteller hat die Zertifizierung nach DIN EN ISO 9001 (Qualitätsmanagement), DIN EN ISO 14001 (Umwelt- management) sowie DIN EN ISO 50001 (Energiemanage- ment) nachzuweisen.
Die Herstellung aller mittels Heizelement-Stumpfschweißung ausgeführten Rohrleitungsverbindungen erfolgt unter Einhal- tung der gültigen technischen Richtlinien des DVS (DVS 2207 Teil 1), unter Beachtung der entsprechenden, für PE vorge- gebenen Fügendrücke. Die Eignung zum Heizelement-Stumpfschweißen ohne Mantelrückschnitt wird durch ein unabhängiges Prüfinstitut bestätigt. Die Rohrleitungsverbin- dungsstellen sind gemäß den aktuellen technischen Vorschriften des Rohrherstellers auszuführen, die Verarbei- tungsvorschriften des Rohrherstellers sind zu beachten. Die Rohrleitungen sind auf der Baustelle entsprechend den Richtlinien des KRV zu lagern und zu transportieren.

PE-HD Druckrohr SDR 11, PN 16, in den erforderlichen Längen einschl. der Schachteinbindungsstücke und sonstiger Formstücke liefern und abladen.

In die Position ist die Montage einschießlich der erforderlichen Schweissverbindungen einzukalkulieren (Heizelementstumpf- schweißen). Die Schweißverbindungen sind entsprechend den Richtlinien DVS - Merkblatt 2207, Teil 1, durchzuführen.

Ausführung nur durch Firmen mit DVGW-Bescheinigung.

Fabrikat:
Rohrmaterial '...................................................'
Menge: 70,000 m

**3.4.330 Spülverfahren DN 100**
Horizontalbohrverfahren gesteuert
(Rohrvortrieb im Spülverfahren).

Den durch die Rohre verdrängten Boden fördern, von der Bau- stelle entfernen und einer Wiederverwendung zuführen.
Bentonitsuspension während des Vortriebes als Gleitmittel und zur Verfüllung des Überschnittes ggf. auch zur Stützung der Ortsbrust liefern und in erforderlicher Konsistenz einbauen.
Überschüssiges Bentonit entsorgen (ein Entsorgungsnachweis ist durch den AN zu führen).
Vortriebsprotokoll führen und mit der Abrechnung vorlegen.
Erforderliche Vortriebsanlage liefern, einbauen, betreiben und abschließend demontieren.
Inkl. Auslegen und verbinden (Schweißung) der gemäß sepa- rater Position vorgehaltenen Rohre.

Eine Pilotbohrung als Fehlbohrung ist im Preis enthalten.
Die Lieferung der Rohre wird separat vergütet (siehe vorherige Position).

Rohrvortrieb im Spülverfahren bis DN 100
Menge: 30,000 m

**3.4.340 Durchörterung DN 100**
Durchörterung mit Bodendurchschlagsrakete in fertiger Arbeit.
Zur Position gehört auch der Einbau des Trinkwasserrohres PE 100-RC 125 x 11.4.
Tiefe der Durchörterungen bis 2.30 m
Der Antransport, der Betrieb, die Umsetzung und der Abtrans- port der erforderlichen Technik sind Bestandteil der Position und werden nicht gesondert vergütet.
Menge: 40,000 m

*Hinweis: Einbindung*

**3.4.350 Einbindung herstellen - vorh. PE; da 125**
Einbindung der geplanten PE 100 Rohrleitung, 125 x 11.4 mm in vorh. Leitung PE, da 125 (KP4) herstellen einschließlich Freilegen des bestehenden Anschlusspunktes, aller erforder- lichen Rohrleitungstrennschnitte und Herstellung der E-Muffen Verbindungen zwischen Losflansch und Druckrohr als komplette Leistung.
Wiederverwendbare Formstücke sind dem AG bei Bedarf zur Verfügung zu stellen.
vorh. Leitung:  PE-HD, da 125

Einzurechnen sind:
- erforderliche Erdarbeiten (bis Tiefe 2.00 m), einschl. notwen- diger Handschachtung, Baugrubenverbau und Bodenaus-tausch
- Außerbetriebnahme der vorh. TW-Ltg. für die Dauer der Ein- bindearbeiten
- erforderliche Wasserhaltung, anfallendes Trinkwasser ist bei den Trennungsarbeiten abzuleiten

Die Einbindearbeiten sind mit dem Versorgungsunternehmen durch den AN abzustimmen. Eine Verschmutzung der Lei- tungen ist zu verhindern.

In die Position ist die Montage der nachfolgenden Formteile einschl. der erforderlichen Verbindungen (Muffen, Schrauben und Dichtungen) einzukalkulieren.

Die Einbindung hat nachts stattzufinden, sämtliche Mehrauf- wendungen sind in den Preis einzurechnen.
Menge: 1,000 Stck

*Hinweis: Winkel*

**3.4.360 Formstück (E-Winkel 11-45°) PE; da 125**
Formstücke für PE 100 Rohrleitung 125 x 11.4 mm, SDR 11, nach DIN 8074,T.1, Winkel 11 - 45°, Formstück für TW-Leitung aus PE 100 mit integrierten Heizwendeln frei Einbaustelle liefern und einbauen

In die Position ist die Montage einschl. erforderlicher Schweiss- verbindungen einzukalkulieren.

Hersteller:  FRIATEC
Typ:  Winkel 11-45°
  (oder gleichwertiger Art)

gew. Produkt: '....................................................'
Menge: 2,000 Stck

*Hinweis: Muffen*

**3.4.370 Formstück (E-Muffen) PE; da 125**
Formstücke für PE 100 Rohrleitung 125 x 11.4 mm, SDR 11, nach DIN 8074,T.1, E-Muffe mit Anschlag (MB), Formstück für TW-Leitung aus PE 100 mit integrierten Heizwendeln frei Ein- baustelle liefern und einbauen.

In die Position ist die Montage einschl. erforderlicher Schweiss- verbindungen einzukalkulieren.

Hersteller:  FRIATEC
Typ:  Heizwendelschweißmuffe MB
  (oder gleichwertiger Art)

gew. Produkt: '....................................................'
Menge: 1,000 Stck

*Hinweis: Flansche*

**3.4.380 Formstück (VB + LF) PE; da 125**
Formstücke für PE 100 Rohrleitung 125 x 11.4 mm, SDR 11, nach DIN 8074,T.1, Losflansch mit Vorschweißbund, Formstück für TW-Leitung aus PE 100 frei Einbaustelle liefern und einbauen.

In die Position ist die Montage einschl. erforderlicher Schweiss- und Flanschverbindungen (Schrauben und Dichtungen) einzu- kalkulieren.

Hersteller:  wavin
Typ:  Losflansch mit Vorschweißbund
  (oder gleichwertiger Art)

gew. Produkt: '....................................................'
Menge: 1,000 Stck

#### Abschnitt 3.5 Prüfungen / Nachweise

*Hinweis: (Winterfeldtstraße)*

**3.5.10 Spülung / Entkeimung; da 140**
Durchführung der Entkeimung und Spülung der montierten Trinkwasserleitungen da 140 vor Inbetriebnahme gemäß DIN 2000 und DVGW-Arbeitsblatt W 291-Desinfektion von Wasser- versorgungsleitungen.

Leistung in Teilstrecken einschl. aller Nebenarbeiten, Vorhalten der erforderlichen Geräte und Armaturen für Überspeisung zur Spülung und Vorhaltung der Probenahmearmaturen als auch zur Zudosierung des Desinfektionsmittels sowie Beschaffung und schadlose Beseitigung des Spülwassers.

Entkeimung mit zugelassenem Mittel.
Spülung mit der fünffachen Wassermenge des Leitungsinhaltes. Nach Beendigung der Reinigung ist das verwendete Des- infektionsmittel bzw. die verdünnte wässrige Lösung schadlos zu beseitigen.

Der Auftraggeber wählt ggf. geeignete Teilstrecken für die Des- infektion.
Menge: 185,000 m

**3.5.20 Trinkwasseranalyse**
Ausführung der Probenahme und bakteriologische Untersuch- ung mit Freigabe durch das Gesundheitsamt des Landkreises Uckermark.
Einzurechnen ist die Koordinierung für eine entsprechende Pro- benahme.
Lieferung des Untersuchungsberichts inkl. Analyse- protokolle im Original und zweifacher Kopie.

Es sind die Parameter Enterokokken und Pseudomons zu un- tersuchen.
Nachweis über das Gesundheitsamt des Landkreises Ucker- mark:
Parameter:  E-coli
  Coliforme KeimeKeimzahl bei 22 Grad C
  Keimzahl bei 36 Grad C
  Enterokokken
  Pseudomonas Aeruginosa
Menge: 1,000 Stck

**3.5.30 Druckprüfung durchführen**
Innendruckprüfung DIN EN 805 bzw. DVGW-Arbeitsblatt 400-2 an Druckrohrleitungen für Trinkwasser aus PE 100, SDR 11, da 63 bis 225, PN 16, im Kontraktionsverfahren

Prüfung in Teilstrecken, Wasser liefern und nach der Prüfung schadlos beseitigen, einschließlich Ein- und Ausbau der dafür notwendigen Armaturen und Formstücke.

Die Innendruckprüfung der Hausanschlüsse ist im Einheitspreis enthalten und wird nicht gesondert vergütet.

Druckprüfung gemäß den aktuell gültigen DVGW Regelwerk bzw. Vorschriften.

Der Schreibstreifen des Druckschreibers muss auf das jewei- lige Prüfprotokoll aufgeklebt werden.

Die Prüfprotokolle sind vor Grabenverfüllung vorzulegen.
Menge: 185,000 m

**3.5.40 Zusätzliche Koordinierung (Winterfeldtstraße)**
*** Pauschalposition
Leitung und Einbauten (Muffen usw.) anhand der örtlichen (bau- lichen) Gegebenheiten und der Zeichnungsunterlagen (Lage- plan Trinkwasser) in der Bauphase vor Ort einmessen in Ab- stimmung mit dem Auftraggeber sowie der örtlichen Bauleitung.

Lagemäßige Aufnahme der HAL einschliesslich der Lieferung der Aufmaßskizzen mit Fotos der Einbauteile.
Erstellung der Hausanschlussskizze nach GW 128.

Die Aufmaße stellen die Basis für die Abrechnung
Menge: 1,000 psch

*Hinweis: (Triftstraße)*

**3.5.50 Spülung / Entkeimung; da 125**
Durchführung der Entkeimung und Spülung der montierten Trinkwasserleitungen da 125 vor Inbetriebnahme gemäß DIN 2000 und DVGW-Arbeitsblatt W 291-Desinfektion von Wasser- versorgungsleitungen.

Leistung in Teilstrecken einschl. aller Nebenarbeiten, Vorhalten der erforderlichen Geräte und Armaturen für Überspeisung zur Spülung und Vorhaltung der Probenahmearmaturen als auch zur Zudosierung des Desinfektionsmittels sowie Beschaffung und schadlose Beseitigung des Spülwassers.

Entkeimung mit zugelassenem Mittel.
Spülung mit der fünffachen Wassermenge des Leitungsinhaltes. Nach Beendigung der Reinigung ist das verwendete Des- infektionsmittel bzw. die verdünnte wässrige Lösung schadlos zu beseitigen.

Der Auftraggeber wählt ggf. geeignete Teilstrecken für die Des- infektion.
Menge: 90,000 m

**3.5.60 Trinkwasseranalyse**
Ausführung der Probenahme und bakteriologische Untersuch- ung mit Freigabe durch das Gesundheitsamt des Landkreises Uckermark.
Einzurechnen ist die Koordinierung für eine entsprechende Pro- benahme.
Lieferung des Untersuchungsberichts inkl. Analyse- protokolle im Original und zweifacher Kopie.

Es sind die Parameter Enterokokken und Pseudomons zu un- tersuchen.
Nachweis über das Gesundheitsamt des Landkreises Ucker- mark:
Parameter:  E-coli
  Coliforme KeimeKeimzahl bei 22 Grad C
  Keimzahl bei 36 Grad C
  Enterokokken
  Pseudomonas Aeruginosa
Menge: 1,000 Stck

**3.5.70 Druckprüfung durchführen**
Innendruckprüfung DIN EN 805 bzw. DVGW-Arbeitsblatt 400-2 an Druckrohrleitungen für Trinkwasser aus PE 100, SDR 11, da 63 bis 225, PN 16, im Kontraktionsverfahren

Prüfung in Teilstrecken, Wasser liefern und nach der Prüfung schadlos beseitigen, einschließlich Ein- und Ausbau der dafür notwendigen Armaturen und Formstücke.

Die Innendruckprüfung der Hausanschlüsse ist im Einheitspreis enthalten und wird nicht gesondert vergütet.

Druckprüfung gemäß den aktuell gültigen DVGW Regelwerk bzw. Vorschriften.

Der Schreibstreifen des Druckschreibers muss auf das jewei- lige Prüfprotokoll aufgeklebt werden.

Die Prüfprotokolle sind vor Grabenverfüllung vorzulegen.
Menge: 90,000 m

**3.5.80 Zusätzliche Koordinierung (Triftstraße)**
*** Pauschalposition
Leitung und Einbauten (Muffen usw.) anhand der örtlichen (bau- lichen) Gegebenheiten und der Zeichnungsunterlagen (Lage- plan Trinkwasser) in der Bauphase vor Ort einmessen in Ab- stimmung mit dem Auftraggeber sowie der örtlichen Bauleitung.

Lagemäßige Aufnahme der HAL einschliesslich der Lieferung der Aufmaßskizzen mit Fotos der Einbauteile.
Erstellung der Hausanschlussskizze nach GW 128.

Die Aufmaße stellen die Basis für die Abrechnung
Menge: 1,000 psch

#### Abschnitt 3.6 Örtliche Anlagen / Besonderheiten

**3.6.10 Überbauen vorh. Rohrleitungen**
Vorhandene Leitungen überbauen und mittels Betonzwischen- lager sichern (C 20/25 ). Incl. aller Erd-und Nebenarbeiten.
Je Stck 10 m, einschl. Geogitter + Vließ zur Lastverteilung mit 30 % Überlappung verlegen.

Die Leistungen sind durch Fotos und Aufmaß zu dokumentieren und einzumessen.
Ausführung nach Anweisung der Bauleitung.
Menge: 2,000 Stck

**3.6.20 Untertunnelung herstellen**
Untertunnelung (Länge bis 5 m) von Einfriedigungsmauern / Stützwänden / Leitungen und dergleichen mehr für Trinkwasser- versorgungsleitung bis DN 125 mit entsprechender Abfangung bis 3.00 m Tiefe herstellen, einschl. Aushub der Start- und Ziel- baugrube.

Der Zwischenraum ist anschließend zu verschlämmen.

Die Untertunnelungen sind durch Fotos und Aufmaß zu doku- mentieren und einzumessen.
Ausführung nach Anweisung der Bauleitung.
Menge: 2,000 Stck

#### Abschnitt 3.7 Angleichungen / Anpassungen / Oberflächenherstellung

*Hinweis: Hinweise*
Der Einbau erfolgt bauabschnittsweise in Streifen bzw. als Dek- kenschluss in Kleinflächen. Dadurch bedingte Mehraufwen- dungen sind in den Einheitspreis einzurechnen, eine gesonderte Vergütung erfolgt nicht.

**3.7.10 Boden verdichten**
Anstehenden nichtbindigen bzw. bindigen Boden vor Einbau von Tragschichten intensiv verdichten, optimalen Wassergehalt beachten, Wasserzugabe einkalkulieren, einschl. Lieferung des Wassers.
Nachweis von Ev2 ≥ 45 MPa auf dem Planum mittels Last- plattendruckversuch.
Die Lastplattendruckversuche dürfen nur durch einen zugelas- senen, unabhängigen Gutachter-/ Baustofflabor durchgeführt werden.
Zum Leistungsumfang gehört die Versuchsdurchführung (sei- tens des AN ist die Gestellung eines Gegengewichtes erforderlich, z.B. schwerer LKW oder Bagger o.ä., zu gewähr- leisten), die Auswertung mit Darstellung der Drucklinie, sowie eine Stellungnahme des Gut- achters.
Die Nachweisführung ist vor Einbau der Frostschutz- bzw. Schottertragschicht (jeweils 1. Schicht) zu erbringen und dem AG zur Prüfung vorzulegen.

Mindestumfang der Nachweisführung:
- bei Gesamtflächen unter 1000 m² = 2 x
- bei Gesamtflächen über  1000 m² = je 400 qm eine Prüfung.

Die zeitlich bedingte und organisatorische Nachweisführung ist vom Auftragnehmer so zu berücksichtigen, dass keine bauab- lauforganisatorischen Verzögerungen eintreten.
Negativergebnisse sind umgehend vom Auftragnehmer zu analysieren, anzuzeigen und entsprechende Maßnahmen (einige im LV enthalten) zu treffen, die ein positives Ergebnis bei den nachfolgenden Prüfungen (bis zu 3 Prüfungen sind mit dem EP abgegolten) gewährleisten.
Vom AN nicht zu vertretene Umstände sind sofort umfassend, technisch relevant und umgehend dem AG anzuzeigen, so dass gemeinsam eine Lösung gefunden werden kann, die möglichst eine Bauverzögerung verhindert und dem Baufortschritt dienlich ist.

Zur Realisierung der zuvor genannten Leistung erforderliche Maßnahmen / Arbeiten sind in den EP einzurechnen, eine gesonderte Vergütung erfolgt nicht.
Menge: 150,000 m²

**3.7.20 Planum herstellen**
Planum zur Aufnahme der Frostschutz- bzw. Schottertrag- schicht (jeweils 1. Schicht) für die Fahrbahn, Einmündungen, Auffahrten und Nebenanlagen herstellen.
Max. Abweichung von der Sollhöhe ± 3 cm. Unmittelbar vor dem Einbau der Frostschutz- bzw. Schottertragschicht ist die Unterbausohle mit einer Genauigkeit von + 1 cm zu planieren, falls erforderlich bis zur Erreichung des optimalen Wasserge- haltes anzunässen.

Abgerechnet wird das Aufmaß nach Ausbauparameter der  Flächen.
Menge: 150,000 m²

**3.7.30 Frostschutzschicht (Bk3.2) liefern / einbauen**
Frostschutzschicht für Anlagen der Belastungsklasse 3.2 ge- mäß ZTV SoB-StB 20 liefern, in Auftragsflächen profilgerecht einbauen und verdichten, seitliche Abböschungen mit Neigung 1:1.5, Verdichtungsgrad DPr mind. 103 %, Verformungsmodul auf OK Tragschicht Ev2 = 100 MPa, Verhälniswert Ev2 / Ev1 max. 2.2, Ebenheit auf der Oberkante der FSS +/- 2 cm je 4 m Länge

Material:  Kies - Sand  - Gemisch
  (Gruppe GW nach DIN 18196 mit 40 %
  gebrochenen Anteilen gem. ZTV-SoB 20)

Körnung:  0/45

Einbauhöhe:  bis 0.35m

Bereich:  Fahrbahn / Nebenanlagen Triftstraße
  Leitungserneuerung über den Straßenbau
  hinaus
Menge: 50,000 m³

**3.7.40 Schottertragschicht (Bk 1.8) liefern / einbauen**
Schottertragschicht für Anlagen der Belastungsklasse 3.2 gemäß ZTV SoB-StB 20 liefern, in Auftragsflächen profilgerecht einbauen und verdichten, seitliche Abböschungen mit Neigung 1:1.5, falls keine seitliche Befestigung vorhanden ist, Verdich- tungsrad DPr mind. 103 %, Verformungsmodul auf OK Trag- schicht Ev2 ≥ 150 MPa, Verhälniswert Ev2 / Ev1 max. 2.2,
Verdichtung ist mittels statischem Lastplattendruckversuch (nach DIN 18 134) baubegleitend nachzuweisen!
Ebenheit auf der Oberkante der STS +/- 1 cm je 4 m Länge

Material:  natürlich gebrochene Mineralstoffe
  U (D60/D10) > 13
  Wasserdurchlässigkeit kf > 5.4x10hoch5 m/s

Körnung:  0/45
  (Kornanteil unter 0,063 mm in den unteren 20 cm im eingebauten Zustand max. 5,0 v.H.)

Einbauhöhe:  0.20 m

Bereich:  Fahrbahn / Nebenanlagen Triftstraße
  Leitungserneuerung über den Straßenbau
  hinaus
Menge: 35,000 m³

**3.7.50 Feinplanum herstellen**
Feinplanum zur Aufnahme der bit. Tragschicht für die Fahr- bahnen und Einmündungen entsprechend Regelquerschnitt herstellen.

Unmittelbar vor dem Einbau der Tragschicht  ist die Unterbausohle mit einer Genauigkeit von ± 1 cm zu planieren und maschinell zu verdichten, falls erforderlich, bis zur Erreichung des optimalen Wassergehaltes anzunässen.

Abgerechnet wird das Aufmass der bituminösenTragschicht.

Werden die Schwarzdeckenarbeiten von einem Nebenunternehmer ausgeführt und erfolgt die Herstellung des Feinplanums durch den Hauptunternehmer, so hat dieser in einer Übergabeverhandlung das Feinplanum an die Schwarzdeckenfirma zu übergeben.
Menge: 60,000 m²

**3.7.60 Asphalttragschicht einbauen, D= 10.0 cm**
Asphalttragschicht aus Asphalttragschichtmischgut AC 32 T S in Fahrbahnen der Belastungsklasse 3.2, einschl. Zwickel und Streifen herstellen, Anorderungen an Mineralstoffgemische und Mischgut entsprechend der ZTV Asphalt-StB 07/13.
Seitliche Abböschungen mit Neigung 2:1 anlegen, falls keine seitliche Befestigung vorhanden ist.
Die Rezepturen für das Asphaltmischgut sind 4 Wochen vor dem Einbau dem Auftraggeber, schriftlich zur Prüfung vorzu- legen.
Abgerechnet wird die für diese Schicht geforderte Breite.
Einbau in Gesamtflächen einschl. Zwickel und Streifen.

Schichtdicke:  10.0 cm
Mischgutart:  AC 32 T S
Bindemittel:  Bitumen 50/70 gemäß DIN EN 12951
Körnung:  0/32
Bereich:  Fahrbahn Ringstraße
  Leitungserneuerung über den Straßenbau
  hinaus

Die ausgeschriebenen Schichtstärken sind durch elektromag- netische Schichtdickenmessung gemäß TPD-StB 89 im Abstand von 10 m nachzuweisen.
Die Nachweise werden nicht gesondert vergütet, sind bei der Kalkulation der Einheitspreise zu berücksichtigen.
Menge: 60,000 m²

**3.7.70 Unterlage reinigen**
Unterlage reinigen. Anfallendes Kehrgut der Verwertung nach Wahl des AN zuführen.
Unterlage = Asphaltbefestigung (Asphalttragschicht)

Hinweis
Reinigung vor Einbau der Asphaltbinderschicht.
Menge: 60,000 m²

**3.7.80 Bitumenemulsion aufsprühen**
Bitumenemulsion zur Herstellung des Schichtenverbundes vor Einbau der Asphaltbinderschicht aufsprühen, auf zusammen- hängenden bituminösen Teilflächen in Verkehrsflächen der Belastungsklasse Bk 3.2 bis Bk 100.

Unterlage:  Asphaltbefestigung (Asphalttragschicht)
Bindemittel:  C60BP1-S
Menge:  0.30 kg/m²
Menge: 60,000 m²

**3.7.90 Asphaltbinderschicht einbauen, D= 6.0 cm**
Asphaltbinderschicht aus Asphaltbinder AC 16 B S in Fahrbah- nen der Belastungsklasse 3.2, einschl. Zwickel und Streifen herstellen, Anorderungen an Mineralstoffgemische und Misch- gut entsprechend der ZTV Asphalt-StB 07/13.
Seitliche Abböschungen mit Neigung 2 : 1 anlegen, falls keine seitliche Befestigung vorhanden ist.
Die Rezepturen für das Asphaltmischgut sind 4 Wochen vor dem Einbau dem Auftraggeber, schriftlich zur Prüfung vorzu- legen.
Abgerechnet wird die für diese Schicht geforderte Breite.
Einbau in Gesamtflächen einschl. Zwickel und Streifen.

Schichtdicke:  6.0 cm
Mischgutart:  AC 16 B S
Bindemittel:  Bitumen 25/55-55 A gemäß DIN EN 12951
Körnung:  0/16
  Grobe Gesteinskörnung = Kategorie C100/0
  Grobe Gesteinskörnung = Kategorie SZ18

Bereich:  Fahrbahn Ringstraße
  Leitungserneuerung über den Straßenbau
  hinaus

Die ausgeschriebenen Schichtstärken sind durch elektromag- netische Schichtdickenmessung gemäß TPD-StB 89 im Abstand von 10 m nachzuweisen.
Die Nachweise werden nicht gesondert vergütet, sind bei der Kalkulation der Einheitspreise zu berücksichtigen.
Menge: 60,000 m²

**3.7.100 Unterlage reinigen**
Unterlage reinigen. Anfallendes Kehrgut der Verwertung nach Wahl des AN zuführen.
Unterlage:  gefräßte Asphaltbefestigung / Asphaltbinder (neu)

Hinweis
Reinigung vor Einbau der Asphaltdeckschicht.
Menge: 60,000 m²

**3.7.110 Bitumenemulsion aufsprühen**
Bitumenemulsion zur Herstellung des Schichtenverbundes vor Einbau der Asphaltbetondeckschicht aufsprühen, auf zusam- menhängenden bituminösen Teilflächen in Verkehrsflächen der Belastungsklasse Bk 3.2 bis Bk 100.

Unterlage:  Asphaltbefestigung (gefräst / Asphaltbinder neu)
Bindemittel:  C60BP1-S
Menge:  0.25 kg/m²
Menge: 60,000 m²

**3.7.120 Asphaltbeton einbauen, D= 4.0 cm**
Asphaltdeckschicht aus Splittmastixasphalt AC 11 D S in Fahr- bahnen der Belastungsklasse 3.2, einschl. Zwickel und Strei- fen herstellen. Anforderungen an Mineralstoffgemische und Mischgut entsprechend der ZTV Asphalt -StB 07/13.
Seitliche Abböschungen mit Neigung 2 : 1 anlegen, falls keine seitliche Befestigung vorhanden ist.
Die Rezepturen für das Asphaltmischgut sind 4 Wochen vor dem Einbau dem Auftraggeber, schriftlich zur Prüfung vorzu- legen.
Abgerechnet wird die für diese Schicht geforderte Breite bis zur Mitte Randausbildung, Mineralstoffe nach Baustoffverzeichnis,
Einbau in Gesamtflächen einschl. Zwickel und Streifen.

Schichtdicke:  4.0 cm
Mischgutart:  AC 11 D S
Bindemittel:  Bitumen 25/55-55 A gemäß DIN EN 12951
Körnung:  0/11
  Grobe Gesteinskörnung=Kategorie C100/0

Bereich:  Fahrbahn Ringstraße
  Leitungserneuerung über den Straßenbau
  hinaus

Schlagzertrümmerungswert der Splitte:
oberer SZ 8/12 - Grenzwert = 26

Mischgut ohne Asphaltgranulat und ohne andere Recycling- baustoffe.

Die ausgeschriebenen Schichtstärken sind durch elektromag- netische Schichtdickenmessung gemäß TPD-StB 89 im Abstand von 20 m nachzuweisen.
Die Nachweise werden nicht gesondert vergütet, sind bei der Kalkulation der Einheitspreise zu berücksichtigen.
Menge: 60,000 m²

**3.7.130 Zulage für Handeinbau**
Zulage für Handeinbau aller bituminöen Schichten gemäß Re- gelquerschnitt.

Leistung wie vor, jedoch als Zulage für den Handeinbau bei Kleinstflächen / Ausrundungen usw..
Menge: 60,000 m²

**3.7.140 Abstumpfungsmaßnahmen durchführen**
Abstumpfungsmaßnahme zur Erhöhung der Anfangsgriffigkeit durch gleichmäßiges Aufbringen und Einwalzen von Abstreu- körnung durchführen.
Nicht gebundenes Material aufnehmen und einer Wieder- verwertung nach Wahl des AN zuführen bzw. bei Nichteignung vorschriftsmäßig entsorgen.
Lieferkörnung 1/3, aus Gestein wie Edelsplitt in Deckschicht Aufstreumenge 1.0 kg/m²
Maschinell aufstreuen,
Menge: 60,000 m²

**3.7.150 Anschluss als Fuge mit Fugenmasse herstellen**
Anschluss als Fuge mit einer heiß zu verarbeitenden bitumen- haltigen Fugenvergussmasse, Typ N 2, einschl zugehörigem und zuvor aufgetragenem Voranstrich vergießen.

Fuge nachschneiden. Längs- bzw. Querfuge in der Deckschicht ausbilden.

Anschluss:  Randanschluss vor Borden bzw. Rinne,
  Übergängen, Regenabläufe
Fugentiefe:  bis  30 mm
Fugenbreite:  bis  15 mm
Einzellängen:  bis 20 m

Fugenspalt säubern, soweit erforderlich trocknen. Fugenwan- dungen mit Voranstrich versehen. Die Herstellerangaben sind einzuhalten.

Fugen mit einer heiß zu verarbeitenden bitumenhaltigen Fugenvergussmasse gem. ZTV Fug-StB, Teil 1 vergießen.
(Die Herstellerangaben sind einzuhalten.)

Ausführung der Leistung in Abstimmung AG.
Menge: 120,000 m

**3.7.160 Schieber- u. Hydrantenabdeckung anpassen (ziehen)**
Schieber- und Hydrantenabdeckung freilegen und nach Bauab- lauf Zug um Zug an die neue planmäßige Höhe anpassen.
Aufbrucharbeiten zum Freilegen der Abdeckung ausführen.
Ausbauen sowie eventuelles Liefern und Einbauen von Abdeck- teilen sind einzurechnen und werden nicht gesondert vergütet.
Fläche aus Asphalt.
Abdeckung höher setzen bis 15 cm.
Fuge mit Mörtel MG III nach DIN 1053 unter Verwendung von mindestens 3 Distanzstücken entsprechender Festigkeit füllen. Füllung glattstreichen.

Fuge zwischen Rahmen und Asphaltdecke mit heiß zu ver-arbeitendem bitumenhaltigen Fugenvergußmasse gemäß ZTV Fug-StB, Teil 1 vergießen.
Menge: 24,000 Stck

**3.7.170 Feinplanum herstellen**
Feinplanum zur Aufnahme der bit. Tragschicht für die Fahr- bahnen und Einmündungen entsprechend Regelquerschnitt herstellen.

Unmittelbar vor dem Einbau der Tragschicht  ist die Unterbausohle mit einer Genauigkeit von ± 1 cm zu planieren und maschinell zu verdichten, falls erforderlich, bis zur Erreichung des optimalen Wassergehaltes anzunässen.

Abgerechnet wird das Aufmass der bituminösenTragschicht.

Werden die Schwarzdeckenarbeiten von einem Nebenunternehmer ausgeführt und erfolgt die Herstellung des Feinplanums durch den Hauptunternehmer, so hat dieser in einer Übergabeverhandlung das Feinplanum an die Schwarzdeckenfirma zu übergeben.
Menge: 80,000 m²

**3.7.180 Betonsteinpflaster/ Betonplatten (vorhanden) verlegen**
Betonsteinpflaster (vorhanden) nach DIN EN 1339 und TL Pflaster-StB 06 laden und fachgerecht nach technischer Be- schreibung des Herstellers einbauen.
in Teilflächen, einschl. der erforderlichen Passstücke,
Verlegehinweise nach DIN 18318 und ZTV P-StB 06 sind zu beachten.
Einschließlich der fachgerechten Einfassung von Einbauten, sowie Schnitt an Bordstein bzw. an angrenzenden Bebau- ungen herstellen. Es ist ein Schneidetisch zu verwenden.

Art:  Groß-, Klein- und Verbundpflaster, Beton- platten
Formate:  20 x 10 / 10 x 10 cm o. ä
  30 x 30 / 50 x 50 cm o. ä.
Dicke:  bis 10 cm

Einbauort:  gemäß Bestand bzw. Abbruch

Pflasterbettung:
Pflasterbett aus natürlichen Gesteinskörnungen gemäß TL-Min- StB 2000 liefern und in gleichmäßiger Dicke einbauen.
Schichtdicke im verdichteten Zustand 3 - 5 cm. Das Bettungs- material ist gleichmäßig gemischt und gleichmäßig durch- feuchtet einzubauen. Oberflächengenauigkeit +/- 1 cm auf 4 Meter

Bettungsmaterial:
(kornabgestuft) Brechsand-Splitt 0/4 (max. 10% Überkorn bis 8 mm) Kornanteil < 0.09 mm mind. 2 M.-% und max. 6,0 M.-%, Größtkorn der Bettung max. 8 mm, Das Material ist gegenüber der Tragschicht filterstabil gem. ZTV P-StB 06 zu liefern.

Einbauhinweise:
Betonpflastersteine von Hand oder maschinell fachgerecht auf der vorhandenen Bettung mit entsprechender Fugenbreite hö- hen- und fluchtgerecht einbauen.
Das notwendige Schneiden der Steine ist mit einzurechnen. Nach Verlegung Fugen mit Fugenmaterial aus Brechsand-Splitt 0/4 mm (Zulässiges Überkorn max 10 M.-% bis 8 mm) füllen. Fugenfüllung muss vollständig und kontinuierlich mit fortschreiten des Verlegens erfolgen. Das Fugenmaterial ist zu liefern. Die Gesteinskörnungen müssen der TL Min-StB 2000 entsprechen. Auf Filterstabilität des Fugenmaterials gegenüber der Bettung ist zu achten. Auf Verlangen ist ein Nachweis vorzulegen.
Anschließend Flächen mit geeignetem Gerät bis zur Stand- festigkeit abrütteln und erneut Fugen schließen durch Ein- schlämmen. Beim Abrütteln sind Gleitvorrichtungen zu verwen- den.

Hinweis
ausgebautes, gebrauchtes Altmaterial, vorh. Material lagert im Baustellenbereich
Menge: 80,000 m²

**3.7.190 Pflastersatz - Hydranten**
Betonsteinpflastersatz nach DIN EN 13198 für Hydranten für Bereiche im Betonsteinpflaster liefern und einbauen.

bestehend aus:  2 Sektionen mit je 4 Einzelsteinen
  Umsäumplatten, oval
Steinhöhe:  bis 100 mm
Farbe:  siehe Pflasterhauptposition
Oberfläche:  siehe Pflasterhauptposition
Außenmaße:  600 x 600 mm

Einbaubeschreibung
Hydrantenumrandungen sind lot- und fluchtgerecht unter Be- rücksichtigung der angegebenen Höhenpunkte in Bettungs- material zu verlegen. Zum umgebenden Pflasterbelag ist eine Fugenbreite von 5 mm einzuhalten

Oben beschriebene Betonelemente gefertigt nach DIN EN 13198 liefern, fachgerecht nach Verlegeplan versetzen. Die Ver- legehinweise des Herstellers sind ebenso Vertragsgrundlage, wie die DIN 18318. Die Produkte müssen vom Güteschutz (BGB) fremdüberwacht sein.

Hinweis
Das Gesamtraster der Verlegung muss nach ZTV Pflaster 20 durch vorheriges Auslegen von Steinreihen ermittelt werden.
Die Rastermaße können je nach Einbausituation variieren.
Menge: 2,000 Stck

**3.7.200 Pflastersatz - Schieber**
Betonsteinpflastersatz nach DIN EN 13198 für Schieberkappen für Bereiche im Betonsteinpflaster liefern und einbauen.

Umsäumplatte:  rund
Durchmesser:  145 -190 mm (innen)
Steinhöhe:  100 mm
Farbe:  siehe Pflasterhauptposition
Oberfläche:  siehe Pflasterhauptposition
Außenmaße:  300 x 300 mm bzw. 400 x 400 mm

Einbaubeschreibung
Schieberkappenumrandungen sind lot- und fluchtgerecht unter Berücksichtigung der angegebenen Höhenpunkte in Bettungs- material zu verlegen. Zum umgebenden Pflasterbelag ist eine Fugenbreite von 5 mm einzuhalten

Oben beschriebene Betonelemente gefertigt nach DIN EN 13198 liefern, fachgerecht nach Verlegeplan versetzen. Die Ver- legehinweise des Herstellers sind ebenso Vertragsgrundlage, wie die DIN 18318. Die Produkte müssen vom Güteschutz (BGB) fremdüberwacht sein.

Hinweis
Das Gesamtraster der Verlegung muss nach ZTV Pflaster 20 durch vorheriges Auslegen von Steinreihen ermittelt werden.
Die Rastermaße können je nach Einbausituation variieren.
Menge: 4,000 Stck

### Bereich 4 TW - Grundstücksanschlüsse

*Hinweis: Hinweis*
Die folgenden ausgeschriebenen Leistungen sind anteilig für die Herstellung der neuen Trinkwasseranschlussleitungen zu kalku- lieren.

#### Abschnitt 4.1 Abräumungsarbeiten

**4.1.10 Zäune aufnehmen, verschiedenster Art**
Zäune verschiedener Art und Höhe einschl. Tore und Funda- mentbeton aufnehmen, Wiederverwendbares Zaunmaterial säubern und zum Lagerplatz nach Unterlagen des AG fördern, abladen und dort aufstapeln, nicht verwendbares Material von der Baustelle entfernen und einer Wiederverwertung nach Wahl des AN zuführen bzw. bei Nichteignung vorschrifts- mäßig entsorgen.

Zum Leistungsumfang gehört das Verfüllen nachbleibender Baugruben. Pfostenlöcher entsprechend der sie umgebenden Fläche schließen. Materiallieferung ist einzurechnen.

Art:  Felderzaun, Maschendrahtzaun, Jägerzaun, Stabgitterzaun usw., einschl. Toranlage,
Höhe:  über 1.00 bis 2.00 m
Pfosten:  aus Stahl, Beton, Mauerwerk, Holz usw.
Pfostenabsta.:  über 1.50 bis 5.00 m
Pfosten mit Einzelfundament aus Beton,
  Durchmesser: bis 30 cm
  Tiefe: bis 80 cm

Türen und Tore mit beidseitigen Pfosten aufnehmen.

Abrechnung erfolgt nach Aufmaß.

Ausführung der Leistung bei Erfordernis in Abstimmung mit dem AG und der Bauleitung!
Menge: 10,000 m

**4.1.20 Zäune wieder herstellen**
Zäune verschiedener Art und Größe nach Abschluss der Bau- arbeiten wieder errichten in Anpassung an die neu geplante Baumaßnahme, einschl. Pfosten- oder Streifenfundamente nach statischem Erfordernis.
Zaun mit den vom AN aufgenommenen wiederverwendbaren Stoffen wiederherstellen. Erdarbeiten werden nicht gesondert berechnet.
Zaun lagert auf dem Lagerplatz nach Unterlagen des AG, Baugrubenverfüllung. Abgängiges Material von Aufnahme ist zu ersetzen.
Überschüssiger Boden geht in Eigentum des AN über und wird beseitigt.

Art:  Felderzaun, Maschendrahtzaun, Jägerzaun, Stabgitterzaun usw., einschl. Toranlage,
Höhe:  über 1.00 bis 2.00 m
Pfosten:  aus Stahl, Beton, Mauerwerk, Holz usw.
Pfostenabsta.:  über 1.50 bis 5.00 m
Pfosten mit Einzelfundament aus Beton C 12/15,
  Durchmesser:  bis 30 cm
  Tiefe:  bis 80 cm

Zaun enthält Tore mit beidseitigen Pfosten.
Menge: 10,000 m

**4.1.30 Unrat, nicht wiederverwendbare Materialien**
Unrat, nicht wiederverwendbare Materialien wie z.B. Metalteile, Betonbruch, Steine, Kunststoff, Rohrmaterialien, (unbrauch- bar) freilegen, aufnehmen, sortieren.
Gut von der Baustelle entfernen und einer Wiederverwertung nach Wahl des AN zuführen bzw. bei Nichteignung vorschrifts- mäßig entsorgen.
Abgerechnet wird nach Aufmass fester Masse.
Menge: 4,000 m³

**4.1.40 Fundamente abbrechen / entsorgen**
Fundamentsockel, Treppen-, Stufen-, Fahnenmast-, Lampen- bzw. Werbeschildfundamente im Bereich der Baumaßnahme einschl. Fundamentbeton aufnehmen und fachgerecht entsor- gen.

Material aus Beton ca. 1.50 x 2.00 x 1.00 m abbrechen. Das anfallende Material  einer Wiederverwertung nach Wahl des AN zuführen bzw. bei Nichteignung vorschriftsmäßig entsorgen.
Die Abbruchgruben sind mit verdichtungsfähigem Boden zu verfüllen und zu verdichten.
Verdichtungsfähigen Boden liefern ist einzukalkulieren.
In die Position sind alle erforderlichen Materialien und Neben- leistungen einzurechnen. Abrechnung erfolgt nach Aufmass.

Ausführung der Leistung bei Erfordernis in Abstimmung mit AG und Bauleitung!
Menge: 4,000 m³

#### Abschnitt 4.2 Abbrucharbeiten

*Hinweis: Demontage und Entsorgung von Trinkwasserversorgungsleitungen*
Demontage und Entsorgung ausser Betrieb genommener Lei- tungsabschnitte. Trennung der Leitungsabschnitte und Kürzung auf die für den Abtransport erforderliche Länge sind einzurech- nen.
Abbruchmaterial geht in Eigentum des AN über und ist fach- gerecht zu entsorgen.

**4.2.10 Trennungen**
Trennungen der still zu legenden bzw. anzuschließenden Leitungen. AZ, ET, PE bis DN 40
Menge: 20,000 Stck

**4.2.20 Trinkwasseranschlussleitung ausbauen / beseitigen**
Vorhandene Trinkwasserversorgungsleitung (Anschlussleitung) im Zuge des Baugeschehens aufnehmen und entsorgen,
einschließlich Ableitung des anfallenden Wassers.
Die Versorgungsleitung ist so lange in Betrieb zu halten, bis der neue Anschluss (Umschluss an die neu verlegte Versorgungs- leitung) vorgenommen ist. Dies gilt auch für Baustillstandszei-ten.

Einzurechnen sind alle erforderlichen Leistungen wie:
Erdarbeiten, Demontage der Rohrmaterialien, Formstücke, Ver- bindungselemente, Trennschnitte sowie Erschwernisse durch andere Medien und Anlagen (z.B. Schutzrohre).
Erdarbeiten in der Leitungszone in Boden der Klassen 3 bis 5 ausführen.
Anschlüsse bis zur Umbindung dichten.

Dimension:  bis DN 40
Material:  Gusseisen (GGG), AZ, ET, PE
Ausbautiefe:  bis UK Rohr bzw. UK Auflager
  über 1.00 bis 2.50 m
Sämtliche Stoffe und Aushub  einer Wiederverwertung nach Wahl des AN zuführen bzw. bei Nichteignung vorschriftsmäßig entsorgen.
in Teillängen,
Menge: 40,000 m

#### Abschnitt 4.3 Mineralbodenarbeiten

*Hinweis: Hinweis*
Die ausgeschriebenen Leistungen der Mineralbodenarbeiten beinhalten einen prozentualen Anteil Handschachtung von 100%.

**4.3.10 Leitungsgraben da 40 herstellen / verfüllen; T bis 1.50 m**
Leitungsgraben für den Bau der TW-Anschlussleitung, ein- schließlich Kopflöcher (für Einbindung / Knotenpunkte / Muffen usw.), mit "beidseitigem Verbau" gemäß DIN 4124, haltungswei- se herstellen und unterhalten (in Teillängen / bis 9 Abschnitte).

Bodenklasse nach DIN 18300: 3 - 5

Verlegetiefen:  bis 1.50 m unter Planum
(Die Grabentiefe wird berechnet ab UK Planum Verkehrsfläche bis UK Sandauflager der Rohrleitung.)

Breite der Grabensohle:
gemäß DIN 4124 für Rohrnennweiten da 40

Aushuberdstoff wird zum Verfüllen nicht verwendet.

Boden profilgerecht abtragen, laden, fördern zur Lagerfläche transportieren und zur Wiederverwendung in Haufwerken (bis 500 m³) abladen und lagern.
max. Transportentfernung 500m,
Anlegen von Haufwerken gemäß Haufwerkszuordnung (siehe Gewerk 02) mit je 500 m³ Volumen zur Deklarationsanalytik.

Die Rohrgrabensohle ist genau herzustellen, auszugleichen und abzustampfen.

Lagenweise Rohrgrabenwiederverfüllung (gemäß DIN 4124) einschl. Herstellen des Rohrbettes mit frei Einbaustelle geliefer- ten, verdichtungsfähigen und steinfreien Füllboden, einschl. der Rohrgrabenverdichtung Dpr= 100 %.
(Erdstofflieferung wird in einer gesonderten Position vergütet).

Nach Verlegen der Rohre ist der Boden unter gleichzeitiger Ent-fernung des Verbaues in Lagen von 30 cm zu verfüllen und gut zu verdichten. Bei Gefährdung angrenzender Gebäude durch die Verdichtung sind Lagen kleiner 30 cm einzubauen und mit kleinerem Verdichtungsgerät zu verdichten. Ab 50 cm über Rohrscheitel ist die Verdichtung maschinell durchzuführen. Die Verdichtung hat gleichmäßig zu erfolgen von der Grabenwand zur Rohrmitte hin.

Die Hinweise des Baugrundgutachtens bezüglich der Verfüllung und Verdichtung sind zu beachten und einzukalkulieren.

Die Rohrbettung ist nach der ZTVE-StB 09 und DIN 4124 aus- zubilden, so dass keine unzulässigen Längsbiegungen sowie punkt- und linienförmige Auflagerungen auftreten.
Vor dem Einlegen der Rohrleitung ist eine Sauberkeitsschicht aus Bettungssand einzubauen. Mehreinbau im Bereich der  Formteile und Arbeitsräume für Rohrverbindungen ist einzurech- nen. Die Einbettung der Leitung bis etwa 30 cm über dem Rohr- scheitel geschieht durch weitere Schüttlagen. Bettung gemäß Typ 1 nach DIN 4124 (Erdstofflieferung wird in einer gesonder- ten Position vergütet).

Abgerechnet wird nach der Länge der Leitungsgräben, gemes- sen wird in der Achse der Leitung, von Hinterkante Hausan- schluss bis Achse Hauptkanal.

Behinderung durch vorh. Ver- und Entsorgungsleitungen, wie auch Kabel und  Verbau (soweit erforderlich) sind in den Einheitspreis mit einzurechnen.
Menge: 45,000 m

**4.3.20 Leitungsgraben da 50 herstellen / verfüllen; T bis 1.50 m**
Leitungsgraben für den Bau der TW-Anschlussleitung, ein- schließlich Kopflöcher (für Einbindung / Knotenpunkte / Muffen usw.), mit "beidseitigem Verbau" gemäß DIN 4124, haltungswei- se herstellen und unterhalten (in Teillängen / bis 9 Abschnitte).

Bodenklasse nach DIN 18300: 3 - 5

Verlegetiefen:  bis 1.50 m unter Planum
(Die Grabentiefe wird berechnet ab UK Planum Verkehrsfläche bis UK Sandauflager der Rohrleitung.)

Breite der Grabensohle:
gemäß DIN 4124 für Rohrnennweiten da 50

Aushuberdstoff wird zum Verfüllen nicht verwendet.

Boden profilgerecht abtragen, laden, fördern zur Lagerfläche transportieren und zur Wiederverwendung in Haufwerken (bis 500 m³) abladen und lagern.
max. Transportentfernung 500m,
Anlegen von Haufwerken gemäß Haufwerkszuordnung (siehe Gewerk 02) mit je 500 m³ Volumen zur Deklarationsanalytik.

Die Rohrgrabensohle ist genau herzustellen, auszugleichen und abzustampfen.

Lagenweise Rohrgrabenwiederverfüllung (gemäß DIN 4124) einschl. Herstellen des Rohrbettes mit frei Einbaustelle geliefer-ten, verdichtungsfähigen und steinfreien Füllboden, einschl. der Rohrgrabenverdichtung Dpr= 100 %.
(Erdstofflieferung wird in einer gesonderten Position vergütet).

Nach Verlegen der Rohre ist der Boden unter gleichzeitiger Ent-fernung des Verbaues in Lagen von 30 cm zu verfüllen und gut zu verdichten. Bei Gefährdung angrenzender Gebäude durch die Verdichtung sind Lagen kleiner 30 cm einzubauen und mit kleinerem Verdichtungsgerät zu verdichten. Ab 50 cm über Rohrscheitel ist die Verdichtung maschinell durchzuführen. Die Verdichtung hat gleichmäßig zu erfolgen von der Grabenwand zur Rohrmitte hin.

Die Hinweise des Baugrundgutachtens bezüglich der Verfüllung und Verdichtung sind zu beachten und einzukalkulieren.

Die Rohrbettung ist nach der ZTVE-StB 09 und DIN 4124 aus- zubilden, so dass keine unzulässigen Längsbiegungen sowie punkt- und linienförmige Auflagerungen auftreten.
Vor dem Einlegen der Rohrleitung ist eine Sauberkeitsschicht aus Bettungssand einzubauen. Mehreinbau im Bereich der  Formteile und Arbeitsräume für Rohrverbindungen ist einzurech- nen. Die Einbettung der Leitung bis etwa 30 cm über dem Rohr- scheitel geschieht durch weitere Schüttlagen. Bettung gemäß Typ 1 nach DIN 4124 (Erdstofflieferung wird in einer gesonder-ten Position vergütet).

Abgerechnet wird nach der Länge der Leitungsgräben, gemes- sen wird in der Achse der Leitung, von Hinterkante Hausan- schluss bis Achse Hauptkanal.

Behinderung durch vorh. Ver- und Entsorgungsleitungen, wie auch Kabel und  Verbau (soweit erforderlich) sind in den Einheitspreis mit einzurechnen.
Menge: 5,000 m

**4.3.30 Bodenaustausch lokal / Abtrag**
Vorhandenen unbrauchbaren (humosen bzw. nicht verdich- tungsfähigen) Boden im Bereich der Baumaßnahme unter OK Planum (bis 0.30 m dick) lösen, laden und abfahren.
Ansatz ca. 80% Planum Trasse Trinkwasserversorgung

Boden aufnehmen  und einer Wiederverwertung nach Wahl des AN zuführen bzw. bei Nichteignung vorschriftsmäßig entsor-gen.

Boden profilgerecht abtragen, laden, fördern zur Lagerfläche transportieren und zur Wiederverwendung in Haufwerken (bis 500 m³) abladen und lagern.
max. Transportentfernung 500 m,
Anlegen von Haufwerken gemäß Haufwerkszuordnung (siehe Gewerk 02) mit je 500 m³ Volumen zur Deklarationsanalytik.

Abgerechnet wird nach Auftragsprofilen.
Menge: 8,000 m³

**4.3.40 Bodenaustausch lokal / Einbau**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 20)
  klassifizierte Frostschutzschicht

Körnung:  0/45

Einbauhöhe:  bis 0.30 m

Bereich:  Bodenverbesserung im Bereich der Leitungs- trasse Trinkwasserversorgung
  (Ansatz ca. 80%)

Die erforderliche Verdichtung Ev2 mind. 45 MPa ist mit Last- plattenversuch (dynamisch) auf OK Sauberkeitsschicht nachzu- weisen.

Abgerechnet wird nach Auftragsprofilen.
Menge: 8,000 m³

**4.3.50 Hindernisse im Boden aufnehmen**
Hindernisse im Boden aufnehmen. Das Abbruchmaterial wird Eigentum des AN, ist von der Baustelle zu entfernen und einer Wiederverwertung nach Wahl des AN zuzuführen bzw. bei Nichteignung vorschriftsmäßig zu entsorgen.

Arten der Hindernisse
Mauerwerk / Beton / Fundamentreste /
Größere Findlinge DU 10 - 60 cm bis 0.5 m³ Rauminhalt
Menge: 3,000 m³

**4.3.60 Bettungssand / Rohrumhüllungsmaterial liefern**
Nichtbindigen, verdichtungsfähigen, steinfreien Bettungssand gemäß Typ 1 nach DIN 4124 für TW-Anschlussleitungen frei Verwendungsstelle liefern. Zur Herstellung einer Sohle gemäß gültigen Vorschrift (DIN 4124) sowie zur Ummantelung der Rohre bis 30 cm über Rohrscheitel.
Menge: 12,000 m³

**4.3.70 Boden für Baugruben- und Rohrgrabenverfüllung liefern**
Boden für Baugruben- und Rohrgrabenverfüllung Tiefe bis 1.75 m, nichtbindigen, verdichtungsfähigen, steinfreien Füllboden, zum Einbau in die Baugruben der geplanten Einbindung und Rohrgräben, einschl. der Kopflöcher, Boden frei Baustelle lie- fern, anfahren und direkt an der Einbaustelle abladen, verteilen und lagenweise verdichten.

Bei der Verfüllung und Verdichtung sind die Hinweise und Be- dingungen des Baugrundgutachten zu berücksichtigen und ein- zukalkulieren.

Rohrgrabenbreite nach DIN 4124
Rohrgrabentiefe bis 1.75 m

Material:  Kies - Sand  - Gemisch
  (Gruppe GW nach DIN 18196 mit 40 % ge- brochnen Anteilen gem. ZTV-SoB 20)
  klassifizierte Frostschutzschicht

Körnung:  0/45

Verdichtung:  gem. ZTVE Pkt. 9.5

Bereich:  Baugrube und Rohrtrasse Trinkwasserleitung

Abgerechnet wird nach mittler Rohrgrabentiefe abzügl. durch Rohrleitung, Bettungssand und Oberflächenaufbau verdrängten Bodens
Menge: 25,000 m³

**4.3.80 Zusätzliche Verdichtung**
Zulageposition - als Handverdichtung im Bereich der Leitungs- trasse bei Verfüllung des Rohrgrabens der Trinkwasseran- schlussleitungen.
Leitungen bis da 50
Menge: 50,000 m

#### Abschnitt 4.4 Trinkwasserversorgung - Anschlussleitung

*Hinweis: Hinweise*
Verlegearbeiten
Alle Einheitspreise verstehen sich einschließlich Lieferung und Montage.

Verlegen
Breite, Ebenmäßigkeit und Gefälle der Grabensohle prüfen. Rohre und Rohrleitungsteile vom Lagerplatz der Baustelle an die Verwendungsstellen befördern, in den Graben einlassen, die Rohrverbindung, soweit hierfür keine besondere Vergütung vor- gesehen ist, herstellen, die Rohre sorgfältig unterstopfen, durch seitliches Beistampfen festlegen und gegen Aufschwimmen so- wie für die Druckprüfung ausreichend sichern, das Eindecken der Rohrleitung mit geeignetem Boden und dessen Verdichtung überwachen.
In den nachstehenden Einheitspreisen ist ein Umsteifen der Baugrubenverkleidung nicht einzurechnen.
Die Trinkwasserleitung sind aus Druckrohrleitungen aus PE 100 (SDR 11)  mit der Druckstufe PN 16 vorzusehen. Die Abzweige und Muffenbögen sind längskraftschlüssig gemäß DVGW-Ar- beitsblatt GW 368 auszuführen.
Die Verbindungen der Druckrohrleitungen aus PE sind mittels Heizelementstumpfschweissen herzustellen.
Aufwände für zusätzliches Schneiden / Verbinden der Rohr- leitungen auf der Leitungslänge (Einpassen der Knotenpunkte) sind einzurechnen.
Rohre
Für die Produktion der Rohre ist ein Qualitätsmanagementsys- tem nach DIN EN ISO 9001 nachzuweisen. Eine DVGW-Zulas- sung sowie die Dokumentation der Rohrqualität nach DIN EN 10204 sind im Auftragsfall vom Bieter einzureichen.
Für die Verlegung und Montage der Rohrleitungen ist nur nach DVS 2212 oder DVGW GW 330 geschultes Personal zugelas-sen.
Die Verlegung hat mittels Heizelement - Stumpfschweißung ge- mäß DVS 2207-1 zu erfolgen.
Sämtliche für die Schweißung relevanten Schweißparameter sind aufzuzeichnen und nach Beendigung der Schweißarbeiten der Trinkwasserversorgung zu überreichen.
Trinkwasserrohr PE 100 auf die Baustelle liefern, entladen zwi- schenlagern und zur Rohrverlegung im offenen Rohrgraben vor- bereiten.
Herstellen der Schweißverbindungen mit Elektroschweißmuffen oder im Stumpfschweißverfahren einschließlich Schweißnaht- vorbereitung.
Rohrleitung in Teilabschnitten, einschl. erforderlicher Schnitte im offenen Rohrgraben verlegen.
Die Leistung beinhaltet die Montage der PE-Fittinge (E-Muffen).
Einbindungen und die Montage der Formteile werden gesondert vergütet. Trassenband blau, Achtung Trinkwasserleitung liefern und verlegen.

Formteile
Die angebotenen PE-100-Formteile SDR 11 müssen hinsichtlich der Abmessungen und Toleranzen sowie in den Güteanforder- ungen der DIN 16963,DIN 8074/75, DIN EN 1555 und DIN EN 12201 entsprechen.
Für den Einsatz im Bereich der Trinkwasserversorgung ist eine Zulassung des DVGW erforderlich. Die Verarbeitung und Mon- tage der Schweißfittings ist im Temperaturbereich von 0 bis 45° zu erfolgen. Gegen negative Witterungseinflüsse (Schnee, Wind, niedrige Temperaturen, Regen, Luftfeuchtigkeit) sind ent- sprechende Maßnahmen zu ergreifen, z.B. das Abschirmen des Schweißbereiches. Die vorbereitenden Arbeiten müssen ohne zeitliche Unterbrechung durchgeführt werden. Der Schweißvor- gang hat direkt anschließend zu erfolgen. Das Entfernen der Oxidschicht im Schweißbereich hat mit Werkzeugen zu erfol- gen, die eine sichere spanabhebende Bearbeitung gewähr- leisten.
Es sind nur Reinigungsmittel zulässig, die ausdrücklich für die Verwendung bei PE-Schweißverbindungen zugelassen sind. Der Reiniger muss vor der Verschweißung komplett verdunstet sein. Um eine sichere und spannungsfreie Positionierung der Schweißverbindungen gewährleisten zu können, ist es oftmals unabdingbar, dass zusätzliche Werkzeuge wie Rundungsschel- len und Halteeinrichtungen verwendet werden müssen. Diese Werkzeuge sind in entsprechender Anzahl vorzuhalten. Sie dür- fen erst nach Beendigung der auf den Fittings angegebenen Abkühlzeiten demontiert werden. Formstück aus PE 100 oder aus Stahl während der Rohrverlegung oder im Bereich von Einbindungen und Trennungen in die Rohrleitung einbauen. Herstellen der Schweissverbindungen mit Elektroschweissmuf- fen oder im Stumpfschweissverfahren einschliesslich Schweiss- nahtvorbereitung.

Alle Verbindungen der Formstücke / Armaturen sind Schweiß- verbindungen. Schieber usw. sind mit PE-Anschweißende aus- gestattet. Alle Formteile sind aus PE bzw. Stahl (SMU - Über- gang St/PE).

Für den Einsatz von Formstücken, Armaturen und Hydranten sind lediglich derartige einzusetzen, welche mit EPOXY-Pul- verbeschichtung im Wirbelsinterverfahren hergestellt wurden.
Bei Richtungsänderungen ohne Armaturen ist auch der Einsatz von dem Rohrmaterial entsprechenden Formstücken möglich (z.B. PE-Bögen).
Die Formstücke / Armaturen werden vom Auftragnehmer gelie- fert; sie sollen möglichst vom Lieferwerk der Rohre bezogen werden. Die Formstücke / Armaturen sind vom Lagerplatz der Baustelle zur Verwendungsstelle zu befördern, in den Rohr- graben einzulassen, in die Rohrleitung einzubauen einschließ- lich Herstellen der Rohrverbindung.

Der Einbau der Formstücke / Armaturen, die nachfolgend nach Werkstoff, Art und Nennweite aufzuführen sind, wird wie folgt vergütet:
Sofern Einbindungen in vorhandene Leitungen vorgenommen werden, sind Querschläge auszuführen und die vermuteten Annahmen für Werkstoff, Art und Nennweite der vorhandenen Leitungen zu überprüfen, erst dann sind Bestellungen auszu- lösen.
Bei allen Formstücken / Armaturen aus duktilem Gußeisen und ihren Verbindungen ist  die DIN EN 545 zu beachten.
Alle Formstücke sind als komplette Leistung einzubauen ein- schließlich der erforderlichen bewehrten Dichtungen und Ma- schinenschraubensätze in Edelstahl (V4A).

*Hinweis: Es werden 20 Grundstücke angebunden.*
davon:
- 16 Stck. in der Winterfeldtstraße
- 4 Stck. in der Triftstraße

(Der genaue Lage der vorh. Grundstücksanschlüsse ist vor Ort durch Suchschachtungen zu ermitteln.)

*Hinweis: Abrechnungshinweis*
Die Aufmaßskizzen sind pro Hausanschluss mit allen relevanten Positionen aufzustellen, um eine eindeutige Kostenzuordnung zu erreichen.

*Hinweis: Leitungen*

*Hinweis: Verlegung im offnen Rohrgraben*

**4.4.10 Warnband liefern / verlegen**
Trassenwarnband aus Kunststoff 80 mm breit, Farbe blau, mit der Aufschrift "Achtung Trinkwasserleitung" liefern und 30 cm über Rohrscheitel verlegen, einschl. Materiallieferung.
Menge: 50,000 m

**4.4.20 Druckrohrleitung 40 x 3.7 mm liefern / verlegen**
Druckrohrleitung aus PE 100 für die Trinkwasserversorgung

Dimension:  40 x 3.7 mm
Farbe:  königsblau

Bereich:  Versorgungsleitung,
  in Teillängen / bis 9 Abschnitte

PE-HD Druckrohr nach DIN EN 13244, DIN 8074 / 8075, SDR 11, PN 16, in den erforderlichen Längen liefern, abladen und ordnungsgemäß nach Verlegeanweisung gem. ZTV verlegen.

In die Position ist die Montage einschl. erforderlicher Schweiss- verbindungen einzukalkulieren.

Kosten für das Unterziehen der Rohre unter Kabelkanäle, Ka- bel, Kanalleitungen, Wasserleitungen usw. hat der Auftragneh- mer mit in diese Position einzurechnen.
Ausführung nur durch Firmen mit DVGW-Bescheinigung.

Hersteller:  wavin
  (oder gleichwertiger Art)

gew. Hersteller: '...................................................'
Menge: 45,000 m

**4.4.30 Druckrohrleitung 50 x 4.6 mm liefern / verlegen**
Druckrohrleitung aus PE 100 für die Trinkwasserversorgung

Dimension:  50 x 4.6 mm
Farbe:  königsblau

Bereich:  Versorgungsleitung
  in Teillängen / bis 4 Abschnitte

PE-HD Druckrohr nach DIN EN 13244, DIN 8074 / 8075, SDR 11, PN 16, in den erforderlichen Längen liefern, abladen und ordnungsgemäß nach Verlegeanweisung gem. ZTV verlegen.

In die Position ist die Montage einschl. erforderlicher Schweiss- verbindungen einzukalkulieren.

Kosten für das Unterziehen der Rohre unter Kabelkanäle, Ka- bel, Kanalleitungen, Wasserleitungen usw. hat der Auftragneh- mer mit in diese Position einzurechnen.

Ausführung nur durch Firmen mit DVGW-Bescheinigung.

Hersteller:  wavin
  (oder gleichwertiger Art)

gew. Hersteller: '...................................................'
Menge: 5,000 m

*Hinweis: grabenlose Verlegung*

**4.4.40 Druckrohrleitung PE 100-RC 40 x 3.7 mm liefern**
Druckrohrleitung aus Vollwandrohr PE 100-RC für die Trink- wasserversorgung entsprechend PAS 1075 mit Herstellernach- weis der Eignung für grabenlose Verlegung liefern.

Dimension:  40 x 3.7 mm
Fabrikat:  egeplast SLM 3.0 oder gleichwertiger Art

Trinkwasserdruckrohr gemäß DIN 8074/8075, DIN EN 12201, aus PE 100-RC nach PAS 1075, mit höchstem Widerstand gegen langsames Risswachstum; Rohrfarbe schwarz; Prüfung nach DVGW GW 335 Teil A2 sowie PAS 1075; mit zusätzlich aufextrudiertem Schutzmantel aus Polyethylen PEplus (Farbe signalblau, ähnlich RAL 5005), mit gelbgrünen Längsstreifen (Farbe ähnlich RAL 6018).
Ein für die Rohrdimension gültiges DVGW-Baumusterprüf- zertifikat für das Medium Trinkwasser liegt vor.
Rohraufbau entsprechend PAS 1075 Typ 3, Rohre mit Ab- messungen gemäß DIN 8074 mit äußerem Schutzmantel.
Rohre ohne Entfernung des Schutzmantels stumpf schweiß- bar, die Schweißung hat gemäß den Parametern der DVS 2207-1 unter Beachtung der für PE vorgegebenen Fügen- drücke zu erfolgen.
Die Überwachung und Zertifizierung der gleich bleibenden Werkstoffgüte sowie die regelmäßige Bauteilprüfung gemäß PAS 1075 erfolgt durch eine anerkannte Prüf-, Zertifizier- und Überwachungsstelle des Deutschen Institutes für Bautechnik (DIBT), Berlin.
Der Rohrhersteller hat die Zertifizierung nach DIN EN ISO 9001 (Qualitätsmanagement), DIN EN ISO 14001 (Umwelt- management) sowie DIN EN ISO 50001 (Energiemanage- ment) nachzuweisen.
Die Herstellung aller mittels Heizelement-Stumpfschweißung ausgeführten Rohrleitungsverbindungen erfolgt unter Einhal- tung der gültigen technischen Richtlinien des DVS (DVS 2207 Teil 1), unter Beachtung der entsprechenden, für PE vorge- gebenen Fügendrücke. Die Eignung zum Heizelement-Stumpfschweißen ohne Mantelrückschnitt wird durch ein unabhängiges Prüfinstitut bestätigt. Die Rohrleitungsverbin- dungsstellen sind gemäß den aktuellen technischen Vorschriften des Rohrherstellers auszuführen, die Verarbei- tungsvorschriften des Rohrherstellers sind zu beachten. Die Rohrleitungen sind auf der Baustelle entsprechend den Richtlinien des KRV zu lagern und zu transportieren.

PE-HD Druckrohr SDR 11, PN 16, in den erforderlichen Längen einschl. der Schachteinbindungsstücke und sonstiger Form- stücke liefern und abladen.

In die Position ist die Montage einschießlich der erforderlichen Schweissverbindungen einzukalkulieren (Heizelementstumpf- schweißen). Die Schweißverbindungen sind entsprechend den Richtlinien DVS - Merkblatt 2207, Teil 1, durchzuführen.

Ausführung nur durch Firmen mit DVGW-Bescheinigung.

Fabrikat:
Rohrmaterial '..........................................
.........'
Menge: 10,000 m

**4.4.50 Durchörterung DN 32**
Durchörterung mit Bodendurchschlagsrakete in fertiger Arbeit.
Zur Position gehört auch der Einbau des Trinkwasserrohres PE 100-RC 40 x 3.7.
Tiefe der Durchörterungen bis 2.30 m
Der Antransport, der Betrieb, die Umsetzung und der Abtrans- port der erforderlichen Technik sind Bestandteil der Position und werden nicht gesondert vergütet.
Menge: 10,000 m

*Hinweis: Einbindung*
Die Leistung beinhaltet die Absperrung des Wasserflusses, Durchführung der erforderlichen Trennungen am vorhandenen System, Montage der Formteile, Einbindung der neu verlegten Anlagenbestände nach Abnahme und in Abstimmung mit dem Netzmeister.

**4.4.60 Umschluß - alte Grundstücksanschlüsse**
Nach Verlegung der neuen Grundstücksversorgungsleitung Um- schluss auf die vorhandene Wasserzähleranlage bzw. Grund-stücksanschlussleitung vornehmen.
Inkl. Lieferung und Einbau der erforderlichen Formstücke und Kleinteile

Material:  gepl. Leitung:  PE-HD; bis DN 50
  vorh. Leitung:  Stahl / Kunststoff; bis DN 50

Alle erforderlichen Erd-und Nebenarbeiten sowie Aufnahme und Wiederherstellung der vorhandenen Oberflächenbefestigung (i.M. 4.0 m²) sind in den EP einzurechnen, gesonderte Vergüt- ung erfolgt nicht.
Ebenfalls einzurechnen in den Einheitspreis ist das ggf. erfor- derliche zweimalige Öffnen und Schließen der Baugrube / des Kopfloches.
Die Einbindearbeiten sind mit dem Versorgungsunternehmen durch den AN abzustimmen. Eine Verschmutzung der Leitungen ist zu verhindern.
Menge: 20,000 Stck

**4.4.70 Verbindungsstück PE - Stahl**
Verbindung bestehend aus Reduzierung und Adapter für Stahl- rohr für PE 100 Rohrleitung 40 x 3.7 mm auf Stahlrohr 1" frei Einbaustelle liefern und einbauen

In die Position ist die Montage einschl. erforderlicher Schweiss- verbindungen einzukalkulieren.

Hersteller:  Isiflo GmbH
Typ:  102/40x32 mm -Wasser- Verbindungsstück red.
  142/32 mm x 1" -Wasser- Adapter für Stahlrohr
  (oder gleichwertiger Art)

gew. Produkt: '....................................................'
Menge: 2,000 Stck

*Hinweis: Winkel*

**4.4.80 Formstück (E-Winkel 11-45°) PE; da 40**
Formstücke für PE 100 Rohrleitung 40 x 3.7 mm, SDR 11, nach DIN 8074,T.1, Winkel 11 - 45°, Formstück für TW-Leitung aus PE 100 mit integrierten Heizwendeln frei Einbaustelle liefern und einbauen

In die Position ist die Montage einschl. erforderlicher Schweiss- verbindungen einzukalkulieren.

Hersteller:  FRIATEC
Typ:  Winkel 11-45°
  (oder gleichwertiger Art)

gew. Produkt: '....................................................'
Menge: 34,000 Stck

**4.4.90 Formstück (E-Winkel 11-45°) PE; da 50**
Formstücke für PE 100 Rohrleitung 50 x 4.6 mm, SDR 11, nach DIN 8074,T.1, Winkel 11 - 45°, Formstück für TW-Leitung aus PE 100 mit integrierten Heizwendeln frei Einbaustelle liefern und einbauen

In die Position ist die Montage einschl. erforderlicher Schweiss- verbindungen einzukalkulieren.

Hersteller:  FRIATEC
Typ:  Winkel 11-45°
  (oder gleichwertiger Art)

gew. Produkt: '....................................................'
Menge: 6,000 Stck

*Hinweis: Muffen*

**4.4.100 Formstück (E-Muffen) PE; da 40**
Formstücke für PE 100 Rohrleitung 40 x 3.7 mm, SDR 11, nach DIN 8074,T.1, E-Muffe mit Anschlag (MB), Formstück für TW-Leitung aus PE 100 mit integrierten Heizwendeln frei Einbau-stelle liefern und einbauen.

In die Position ist die Montage einschl. erforderlicher Schweiss- verbindungen einzukalkulieren.

Hersteller:  FRIATEC
Typ:  E-Muffe
  (oder gleichwertiger Art)

gew. Produkt: '....................................................'
Menge: 70,000 Stck

**4.4.110 Formstück (E-Muffen) PE; da 50**
Formstücke für PE 100 Rohrleitung 50 x 4.6 mm, SDR 11, nach DIN 8074,T.1, E-Muffe mit Anschlag (MB), Formstück für TW-Leitung aus PE 100 mit integrierten Heizwendeln frei Einbau-stelle liefern und einbauen.

In die Position ist die Montage einschl. erforderlicher Schweiss- verbindungen einzukalkulieren.

Hersteller:  FRIATEC
Typ:  E-Muffe
  (oder gleichwertiger Art)

gew. Produkt: '....................................................'
Menge: 6,000 Stck

*Hinweis: Reduzierungen*

**4.4.120 Formstück (E-Reduzierung) PE; da 40/32**
Formstücke für PE 100 Rohrleitung, SDR 11, nach DIN 8074, T.1, E-Reduziermuffe mit Anschlag (MR), Formstück für TW-Leitung aus PE 100 mit integrierten Heizwendeln frei Einbau- stelle liefern und einbauen.

Dimension 1:  da 40
Dimension 2:  da 32

In die Position ist die Montage einschl. erforderlicher Schweiss- verbindungen einzukalkulieren.

Hersteller:  FRIATEC
Typ:  E-Reduzierung
  (oder gleichwertiger Art)

gew. Produkt: '....................................................'
Menge: 1,000 Stck

*Hinweis: Endkappen*

**4.4.130 Plasson Endkappe PE 100; da 40**
Plasson Endkappe PE 100, da 40 liefern, montieren und wie- der entfernen.
Menge: 17,000 Stck

**4.4.140 Plasson Endkappe PE 100; da 50**
Plasson Endkappe PE 100, da 50 liefern, montieren und wie- der entfernen.
Menge: 3,000 Stck

*Hinweis: Ventilanbohrarmaturen / Anbohrarmaturen*

**4.4.150 Druckanbohrarmatur (DAA) PE; da 125/40**
Druckanbohrarmatur mit Schnellspannhebel und integriertem Bohrer für PE-HD-Rohr, zur Anbohrung liefern und einbauen.

Hauptrohr:  TW-Leitung PE 100
  125 x 11.4 mm / SDR 11 / PN 16,
Abgang:  TW-Grundstücksanschluss PE 100
  40 x 3.7 mm / SDR 11 / PN 16
Farbe:  königsblau

- Dimensionierung SDR 11/ PE 100
- Kompaktbauteil, solider Spritzgusskörper aus einem Guss
- Einfache, schnelle und zuverlässige Montage der DAA mit Hilfe einer Unterschelle mit Schnellspannhebel, ohne zusätz- liches Werkzeug
- DAA ist eine Einheit, mit fest am Bauteil montierten, unver- lierbaren Befestigungselementen
- Unterschelle ist elastisch, deckt sicher große Rohrtoleranzen ab, Ovalitäten bis 1,5%, expandierte Rohre bis 3% (bis d 160) und bis 2% (> d 160) und sorgt für einen optimalen und gleichmäßigen Schmelzedruckaufbau während der Schweis-sung
- Integrierte, freiliegende Heizleiter im Sattelschweißbereich zur direkten Wärmeübertragung auf die Schweißfläche des Rohres
- Extra große Schweißfläche
- Barcode exponiert auf Schnellspannhebel positioniert, für ein- faches Erfassen der Schweißdaten mit Lesestift oder Scanner
- Temperaturkompensation (Anpassung der Schweißzeit an die Umgebungstemperatur)
- Strichcodierung für die automatische Bauteilrückverfolgbarkeit (Traceability)
- Sicherheitskontakte zum festen und berührungssicheren An- schluss der Schweißgeräte
- Schweißindikatoren zum visuellen Nachweis der erfolgten Schweißung
- Bohrer aus korrosionsbeständigem Metall:
  * Trinkwasser geeignet
  * Provisorische Betriebsabsperrung möglich
  * Kein Rucken (Springen) des Bohrers
  * Drehender Stanzbohrer, geringes Drehmoment, zügige, Durchbohrung auch bei großen Abmessungen, großen Rohrwanddicken und tiefen Temperaturen
- Bohrung absolut spanfrei
- Sicherer und dauerhafter Sitz des ausgestanzten Rohrstücks im Bohrer
- Bohrer außerhalb des Mediendurchflusses, geringer Druck- verlust
- Leckagefreie Anbohrung unter Druck bis 16 bar (Wasser) bzw. 10 bar (Gas) ohne Zusatzwerkzeug
- Feste Bohreranschläge nach unten und oben - damit definierte maximale Anbohrlänge und gesichertes Rückdrehen des Bohrers
- Bohrer mit integrierter Drehmomentbegrenzung zum Schutz vor Überlastung, Bauteilschädigung oder unkontrolliertem Me- dienaustritt
- Ein Sechskant-Steckschlüssel SW 17 zum Anbohren aller Dimensionen und zur Montage des Gewindestopfens
- Länge des Abgangsstutzens für 2 Schweißungen bemessen
- Abgangsstutzen als Rohrstutzen für die Aufnahme eines Gasströmungswächters geeignet
- Verschlussstopfen mit innen dichtendem O-Ring radial ver- presst, dichtet zuverlässig gegenüber Innendurchmesser am Anbohrdom ab
- Keine Elastomerdichtung in direktem Kontakt mit dem Durch- flussmedium
- Zur dauerhaften Zugriffsicherung ist der Anbohrdom durch Aufschweißen einer Verschlusskappe DK d 50 (endgültiger Zu- griffsschutz) zu verschließen
- Einzelverpackung im Folienbeutel
- Dauerhaft geprägte Chargenkennzeichnung
- Abnahmeprüfzeugnis nach DIN EN 10 204 - 3.1

einschließlich aller Übergangsstücke liefern und einbauen.

Hersteller:  FRIATEC
Typ:  Druckanbohrarmatur DAA d 125/40
  (oder gleichwertiger Art)

gew. Hersteller: '....................................................'
Menge: 4,000 Stck

**4.4.160 Ventilanbohrarmatur (VAB) PE; da 140/40**
Ventilanbohrarmatur zum Aufschweißen mit Stanzfräser für PE-HD-Rohr, zur Anbohrung mit Ventil, einschl. Anbohrung, lie- fern und einbauen.

Hauptrohr:  TW-Leitung PE 100
  140 x 12.8 mm / SDR 11 / PN 16,
Abgang:  TW-Grundstücksanschluss PE 100
  40 x 3.7 mm / SDR 11 / PN 16
Farbe:  königsblau

bestehend aus:
- geprüft nach W336-P
- Anbohrbrücke PE100 SDR11 (ISO S5) zum Aufschweißen auf HDPE-Rohr, System ELGEF Plus
- 4 mm Steckkontakt
- wegbegrenzte Schweißanzeige
- Eckventil CW724R (Messing bleifrei)
- mit Stanzfräser für Anbohrdurchmesser 44 mm
- mit Abgang HDPE Anschweißstutzen
- Alle mediumberührten Teile nach UBA Bewertungsgrundlagen und EN 16421 (W270)
- Eckventil um jeweils 45° drehbar, dadurch optimale Anpas- sung an das Abgangsrohr (Hausanschluss), Spindel Edelstahl (1.4021)
- zusätzliche, mechanische Sicherung gegen unbeabsichtigtes Herausdrehen des Ventiloberteiles

einschließlich aller Übergangsstücke liefern und einbauen.

Hersteller:  vonRoll hydro
Typ:  Ventilanbohrarmatur, Figur 8359
  (oder gleichwertiger Art)

gew. Hersteller: '....................................................'
Menge: 13,000 Stck

**4.4.170 Ventilanbohrarmatur (VAB) PE; da 140/50**
Ventilanbohrarmatur zum Aufschweißen mit Stanzfräser für PE-HD-Rohr, zur Anbohrung mit Ventil, einschl. Anbohrung, lie- fern und einbauen.

Hauptrohr:  TW-Leitung PE 100
  140 x 12.8 mm / SDR 11 / PN 16,
Abgang:  TW-Grundstücksanschluss PE 100
  50 x 4.6 mm / SDR 11 / PN 16
Farbe:  königsblau

bestehend aus:
- geprüft nach W336-P
- Anbohrbrücke PE100 SDR11 (ISO S5) zum Aufschweißen auf HDPE-Rohr, System ELGEF Plus
- 4 mm Steckkontakt
- wegbegrenzte Schweißanzeige
- Eckventil CW724R (Messing bleifrei)
- mit Stanzfräser für Anbohrdurchmesser 44 mm
- mit Abgang HDPE Anschweißstutzen
- Alle mediumberührten Teile nach UBA Bewertungsgrundlagen und EN 16421 (W270)
- Eckventil um jeweils 45° drehbar, dadurch optimale Anpas- sung an das Abgangsrohr (Hausanschluss), Spindel Edelstahl (1.4021)
- zusätzliche, mechanische Sicherung gegen unbeabsichtigtes Herausdrehen des Ventiloberteiles

einschließlich aller Übergangsstücke liefern und einbauen.

Hersteller:  vonRoll hydro
Typ:  Ventilanbohrarmatur, Figur 8359
  (oder gleichwertiger Art)

gew. Hersteller: '....................................................'
Menge: 3,000 Stck

**4.4.180 Teleskopeinbaugarnitur für Ventilanbohrarmatur**
Teleskoperdeinbaugarnitur für vorgenannte Anbohrarmaturen,
stufenlos höhenverstellbar und auszugsicher liefern und ein- bauen.

bestehend aus:
- Schutzrohr und Tülle aus HDPE
- Schlüsselstange aus S235JRG2 verzinkt
- Kuppelmuffe aus Zinkdruckguss
- Vierkantschoner EN- JM1010, verzinkt, Federn und Stifte Niro
- Splinte und Stifte aus Niro
- stufenlos verstellbar mit Auszugbremse und Auszugsicherung
- mit Sandschutzscheibe SW36

Rohrdeckung:  1.30 - 1.90 m

In die Position ist die Montage einschl. der erforderlichen Ver- bindungen einzukalkulieren.

Hersteller:  vonRoll hydro
Typ:  Teleskopeinbaugarnitur, Figur 8326
  (oder gleichwertiger Art)

gew. Produkt: '....................................................'
Menge: 20,000 Stck

**4.4.190 Verstellbare Straßenkappe für Ventilanbohrarmatur**
Straßenkappe aus Kunststoff gemäß DIN 4057, Oberteil mit verzahntem Rand liefern und einbauen.

DVGW- zertifiziert, wartungsfreie höhenverstellbare Ausführung für den Einbau von Anbohrarmaturen, Wasser.
Abmessungen und Deckelgewicht nach DIN 4057, zweiteiliges Gehäuse aus glasfaserarmiertem Kunststoff.
Der Kunststoff muss Öl- und Streusalzfest sein.
Alle Teile müssen recyclingfähig sein.
In eingebautem Zustand müssen 200 kN Druck Belastung von der Straßenkappe aufgenommen werden.
Kraftschlüssige vertikale Verbindung zur Asphaltschicht durch eine Verzahnung an der Unterseite des Auflagerandes des Ver- stellteils.
Der Deckelsitz muss so ausgelegt sein, dass ein vorzeitiger Abriss und einvorzeitiges Absinken des Deckels nicht möglich ist.
Der Einbau der Kappe sollte ohne zusätzliches Unterstopfen möglich sein.

Temperaturbeständigkeit bis 245°

Um eine Dauerhafte Verstellmöglichkeit währen der Bauphase zu gewährleisten, ist durch eine entsprechende Abdichtung, dass Eindringen von Verunreinigungen zwischen Grundkörper und Verstellteil zu  verhindern.

Eine Neigungseinstellung von 4°  zwischen Grundkörper und Verstellteil, bei ca. 50% des Auszuges, zur Niveauanpassung,  muss möglich sein. Das Verstellteil muss ohne Hilfsmittel in jeder sinnvollen Position fixierbar sein.

Deckel aus Gusseisen EN- JL 1030 (GG- 20), nachhaltig Korrosionsgeschützt. Deckelverschraubung aus X5CrNi 1810-  Stahl, Steg aus Cr- Stahl mit mind. 13% Chromanteil.

Hersteller: Serius GmbH
Typ:  4057 VGrip
  (oder gleichwertiger Art)

gew. Produkt: '....................................................'
Menge: 20,000 Stck

**4.4.200 Unterlagsplatten für Ventilanbohrarmatur**
Tragplatte aus Kunststoff für Straßenkappe gem. DIN 4057, verstellbar.
Tragplatte Anbohrarmatur passend vom Hersteller der Stras-senkappe.
Menge: 20,000 Stck

*Hinweis: Schieber*

**4.4.210 Hausanschlussschieber liefern / einbauen; DN 32**
Hausanschlussschieber mit Vollschutz für Trinkwasser mit An- schweißenden liefern und in fertiger Arbeit einschließlich aller Form- und Verbindungsteile einbauen.

Gehäuse aus duktilem Gusseisen nach DIN EN 1563 5.3200 (EN-GJS-500-7)
Keil, Oberteil und Spindelmutter aus Messing, Oberteil durch Kunststoffadapter geschützt, Schieber weichdichtend, Keil mit EPDM vulkanisiert, W270, Medienfreie Spindellagerung, Spindel aus Edelstahl mit  mindestens 13% Chromanteil

Korrosionsschutz:
allseitig mit Epoxidpulver-Beschichtung nach GSK-Ausführung „Schwerer Korrosionsschutz“ und
DIN 3476-Teil1, Schichtdicke >250 µm, Farbton blau, RAL 5015

Medium:  Trinkwasser
Dimension:  DN 32
Max. Betriebsdruck:  16 bar
PE-Rohrstutzen:  da 40 mm, SDR 11, PE 100

In die Position ist die Montage einschl. erforderlicher Schweiss- verbindungen einzukalkulieren.

Hersteller:  vonRoll hydro
Typ:  Hausanschlusschieber, Figur 5440
  (oder gleichwertiger Art)

gew. Produkt: '....................................................'
Menge: 4,000 Stck

*Hinweis: Beschilderung*

**4.4.220 Schieberschild Grundstücksanschluss, 140 x 100 mm**
Schieberschild aus Kunststoff mit auswechselbaren Ziffern und Leerfelder an der von der Bauleitung bezeichneten Stelle an- bringen, einschließlich aller erforderlichen Dübel, Messing-, Alu- schrauben oder Montagekleber.
Die vorgenannten Armaturen sind auf das angebrachte Hinweis- schild einzumessen, und die entsprechenden Ziffern sind auf dem Schild anzubringen. Höhe ca. 1.2 m bis 2.2 m; seitlicher Abstand nicht größer als 5.0 m; Schild nach DIN 4066/ 4067/ 4068; komplett liefern und montieren..

Für die Beschilderung ist die Beschilderungsvorschrift der Stadt- werke Prenzlau zu verwenden (siehe Anlage 03).

Schieberschild:  140 x 100 mm (Grundstücksanschlluss)
Trinkwasser:  Grundfarbe blau, Beschriftung weiß
Fabrikat:  Franken Plastik GmbH
  oder gleichwertiger Art

gew. Fabrikat: '....................................................'
Menge: 20,000 Stck

#### Abschnitt 4.5 Prüfungen / Dokumentation

**4.5.10 Sichtprüfung durchführen; bis da 50**
Durchführung einer Sichtprüfung TW-Grundstücksanschluss- leitung bis da 50 vor Grabenverfüllung, nach Bauablauf- / Tech- nologieplan.

Abgerechnet wird der jeweilige GA-Anschluss.

Ein Prüfprotokoll ist zu erstellen und vor Grabenverfüllung vor- zulegen.
Menge: 20,000 Stck

**4.5.20 Spülung / Entkeimung; bis da 50**
Durchführung der Entkeimung und Spülung der montierten Trinkwasserhausanschlussleitungen bis da 50 vor Inbetrieb- nahme gemäß DIN 2000 und DVGW-Arbeitsblatt W 291-Desinfektion von Wasser- versorgungsleitungen.

Leistung in Teilstrecken einschl. aller Nebenarbeiten, Vorhalten der erforderlichen Geräte und Armaturen für Überspeisung zur Spülung und Vorhaltung der Probenahmearmaturen als auch zur Zudosierung des Desinfektionsmittels sowie Beschaffung und schadlose Beseitigung des Spülwassers.

Entkeimung mit zugelassenem Mittel.
Spülung mit der fünffachen Wassermenge des Leitungsinhaltes. Nach Beendigung der Reinigung ist das verwendete Des- infektionsmittel bzw. die verdünnte wässrige Lösung schadlos zu beseitigen.

Der Auftraggeber wählt ggf. geeignete Teilstrecken für die Des- infektion.
Menge: 60,000 m

**4.5.30 Vorh. Grundstücksanschluss provisorisch herstellen**
Im Zuge der Baumaßnahme rückgebaute TW - Grundstücks- anschlussleitung  provisorisch wiederherstellen, bis die end- gültige Herstellung des Hausanschlusses erfolgt.
Einschl. aller Formstücke, Erd- und Nebenarbeiten.
Leistungsumfang je Mengeneinheit: bis 5 m
Menge: 1,000 Stck

#### Abschnitt 4.6 Örtliche Anlagen / Besonderheiten

**4.6.10 Untertunnelung herstellen**
Untertunnelung von Einfriedigungsmauern / Hecken / Stütz- wänden / Leitungen und dergleichen mehr zum Einziehen von Grundstücksanschlussleitungen mit entsprechender Abfangung bis 2.00 m Tiefe herstellen, einschl. Aushub der Start- und Zielbaugrube.

Der Zwischenraum ist anschließend mit Flüssigboden zu ver- schlämmen.

Die Untertunnelungen sind durch Fotos und Aufmaß zu doku- mentieren und einzumessen.
Ausführung nach Anweisung der Bauleitung.
Menge: 4,000 Stck
